# Excavació en galeria, amb mitjans manuals

- Propietat de l'arxiu: CYPE INGENIEROS, S.A.
- Format: FIEBDC-3/2002
- Divisa: EUR
- Costos indirectes: 3.00 %
- IVA: 21.00 %

## A Condicionament del terreny

### AD Moviment de terres en edificació

#### ADE Excavacions

**ADE030** m³ Excavació en galeria, amb mitjans manuals.
Excavació en galeria, en terra d'argila semidura, amb mitjans manuals, i carga manual a camió. Inclús taulons, capçals i colzes de fusta per a apuntalament i entibació.
Criteri de valoració econòmica: El preu no inclou el transport dels materials excavats.
Inclou: Excavació de terres. Muntatge de taulons, capçals i estampidors de fusta, per a la formació de l'entibació. Clavat de tots els elements. Desmuntatge gradual de l'apuntalament i de l'entibació. Càrrega manual a camió dels materials excavats.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.

| Codi | Ut | Descripció | Rendiment | Preu | Import |
|---|---|---|---|---|---|
| mt08emt040 | m³ | Fusta de pi per a apuntalaments i entibació d'excavacions. (material) | 0.017 | 225.00 | 3.83 |
| mt08var060 | kg | Puntes d'acer de 20x100 mm. (material) | 0.028 | 8.75 | 0.25 |
| mo044 | h | Oficial 1ª encofrador. (mà d'obra) | 1.055 | 28.39 | 29.95 |
| mo091 | h | Ajudant encofrador. (mà d'obra) | 0.528 | 25.25 | 13.33 |
| mo020 | h | Oficial 1ª construcció. (mà d'obra) | 5.994 | 28.42 | 170.35 |
| mo113 | h | Peó ordinari construcció. (mà d'obra) | 5.095 | 23.81 | 121.31 |
| % | % | Costos directes complementaris | 2 % | 339.02 | 6.78 |
|  |  | Costos directes |  |  | 345.80 |
