# Pou de bombament provisional

- Propietat de l'arxiu: CYPE INGENIEROS, S.A.
- Format: FIEBDC-3/2002
- Divisa: EUR
- Costos indirectes: 3.00 %
- IVA: 21.00 %

## A Condicionament del terreny

### AH Exhauriments i esgotaments

#### AHP Pous de bombament

**AHP010** U Pou de bombament provisional.
Pou de bombament provisional, de fins a 14 m de profunditat, realitzat amb tub d'acer de 45 cm de diàmetre, per a allotjament de bomba submergible, a utilitzar en els treballs d'esgotament de l'aigua del fons de l'excavació.
Criteri de valoració econòmica: El preu no inclou la bomba submergible.
Inclou: Clavat del tub per formar el pou. Excavació del pou per l'interior del tub. Aplec del material retirat. Reomplert del pou.
Criteri d'amidament de projecte: Nombre d'unitats previstes, segons documentació gràfica de Projecte.
Criteri de mesura d'obra: Es mesurarà el nombre d'unitats realment executades segons especificacions de Projecte.

| Codi | Ut | Descripció | Rendiment | Preu | Import |
|---|---|---|---|---|---|
| mt11dap010a | U | Pou de bombament provisional, de fins a 14 m de profunditat, realitzat amb tub d'acer de 45 cm de diàmetre. (material) | 1.000 | 2541.40 | 2541.40 |
| % | % | Costos directes complementaris | 2 % | 2541.40 | 50.83 |
|  |  | Costos directes |  |  | 2592.23 |
