# Emplaçament i preparació d'equip de perforació per a micropous de bombament

- Propietat de l'arxiu: CYPE INGENIEROS, S.A.
- Format: FIEBDC-3/2002
- Divisa: EUR
- Costos indirectes: 3.00 %
- IVA: 21.00 %

## A Condicionament del terreny

### AH Exhauriments i esgotaments

#### AHP Pous de bombament

**AHP106** U Emplaçament i preparació d'equip de perforació per a micropous de bombament.
Emplaçament i preparació d'equip de perforació, per a la realització de micropous de bombament, sobre el punt de perforació.
Criteri de valoració econòmica: El preu inclou o desplaçament de la maquinària i del personal especialitzat dins de la mateixa obra.
Inclou: Emplaçament de l'equip sobre el punt de perforació. Preparació de l'equip.
Criteri d'amidament de projecte: Nombre d'unitats previstes, segons documentació gràfica de Projecte.
Criteri de mesura d'obra: Es mesurarà el nombre d'unitats realment executades segons especificacions de Projecte.

| Codi | Ut | Descripció | Rendiment | Preu | Import |
|---|---|---|---|---|---|
| mq05epp020a | U | Emplaçament i preparació d'equip de perforació, per a micropous de bombament, sobre el punt de perforació. (maquinària) | 1.000 | 157.53 | 157.53 |
| % | % | Costos directes complementaris | 2 % | 157.53 | 3.15 |
|  |  | Costos directes |  |  | 160.68 |
