# Rebliment i compactació del terreny de suport de la fonamentació

- Propietat de l'arxiu: CYPE INGENIEROS, S.A.
- Format: FIEBDC-3/2002
- Divisa: EUR
- Costos indirectes: 3.00 %
- IVA: 21.00 %

## A Condicionament del terreny

### AM Millores del terreny

#### AMC Compactacions

**AMC010** m³ Rebliment i compactació del terreny de suport de la fonamentació.
Rebliment per la millora de les propietats resistents del terreny de suport de la fonamentació superficial projectada, amb tot-u natural calcari, i compactació en tongades successives de 30 cm d'espessor màxim amb compactador tàndem autopropulsat, fins a assolir una densitat seca no inferior al 95% de la màxima obtinguda en l'assaig Proctor Modificat, realitzat segons UNE 103501.
Criteri de valoració econòmica: El preu no inclou la realització de l'assaig Proctor Modificat.
Inclou: Transport i descàrrega del material de reblert a peu de tall. Estesa del material de reblert en tongades d'espessor uniforme. Humectació o dessecació de cada tongada. Compactació.
Criteri d'amidament de projecte: Volum mesurat sobre els plànols de perfils transversals del Projecte, que defineixen el moviment de terres a realitzar en obra.
Criteri de mesura d'obra: Es mesurarà, en perfil compactat, el volum realment executat segons especificacions de Projecte, sense incloure els increments per excessos d'excavació no autoritzats.

| Codi | Ut | Descripció | Rendiment | Preu | Import |
|---|---|---|---|---|---|
| mt01zah010a | t | Tot-u natural calcari. (material) | 2.200 | 10.00 | 22.00 |
| mq04dua020b | h | Dúmper de descàrrega frontal de 2 t de càrrega útil. (maquinària) | 0.100 | 10.38 | 1.04 |
| mq02rot030b | h | Compactadora tàndem autopropulsat, de 63 kW, de 9,65 t, amplada de treball 168 cm. (maquinària) | 0.100 | 45.92 | 4.59 |
| mq02cia020j | h | Camió cisterna, de 8 m³ de capacitat. (maquinària) | 0.010 | 118.90 | 1.19 |
| mo113 | h | Peó ordinari construcció. (mà d'obra) | 0.035 | 23.81 | 0.83 |
| % | % | Costos directes complementaris | 2 % | 29.65 | 0.59 |
|  |  | Costos directes |  |  | 30.24 |
