# Pericó de bombatge, prefabricada, "EBARA"

- Propietat de l'arxiu: CYPE INGENIEROS, S.A.
- Format: FIEBDC-3/2002
- Divisa: EUR
- Costos indirectes: 3.00 %
- IVA: 21.00 %

## A Condicionament del terreny

### AS Xarxa de sanejament horitzontal

#### ASA Pericons

**ASA030** U Pericó de bombatge, prefabricada, "EBARA".
Pericó de polietilè d'alta densitat, per sanejament, model MINI RIGHT 75 MA "EBARA", de 51x43x63,5 cm, amb sortida normalitzada de PVC de 50 mm, entrada de 100 mm, entrada suplementària, sistema d'obertura amb tapa pivotant per a intervencions sense desmuntatge, tapa estanca amb junt tòric i una capacitat de 100 litres, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko, sobre solera de formigó en massa HM-20/B/20/X0 de 15 cm d'espessor, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko, i conducte d'impulsió d'aigües residuals realitzat amb tub de PVC per a 10 atm de pressió amb extrem esbocat per a unió encolada. Inclús accessoris, unions i peces especials per a l'instal·lació de la bomba i la seva connexió a les xarxes elèctrica i de sanejament.
Criteri de valoració econòmica: El preu no inclou l'excavació ni el replé del extradós.
Inclou: Replanteig. Abocat i compactació del formigó en formació de solera. Col·locació de l'arqueta prefabricada. Execució de forats o utilització dels forats ja existents per al connexionat dels col·lectors al pericó. Connexionat dels col·lectors al pericó. Col·locació de la tapa i els accessoris. Connexió a la xarxa elèctrica. Conexión a la xarxa de sanejament. Realització de proves de servei.
Criteri d'amidament de projecte: Nombre d'unitats previstes, segons documentació gràfica de Projecte.
Criteri de mesura d'obra: Es mesurarà el nombre d'unitats realment executades segons especificacions de Projecte.

| Codi | Ut | Descripció | Rendiment | Preu | Import |
|---|---|---|---|---|---|
| mt10hmf010tLb | m³ | Formigó HM-20/B/20/X0, fabricat en central. (material) | 0.114 | 85.80 | 9.78 |
| mt11ape010a | U | Pericó de polietilè d'alta densitat, per sanejament, model MINI RIGHT 75 MA "EBARA", de 51x43x63,5 cm, amb sortida normalitzada de PVC de 50 mm, entrada de 100 mm, entrada suplementària, sistema d'obertura amb tapa pivotant per a intervencions sense desmuntatge, tapa estanca amb junt tòric i una capacitat de 100 litres, amb una bomba submergible portàtil, construïda en acer inoxidable, per exhauriment d'aigües fecals amb cossos en suspensió o filamentosos, model RIGHT 75 MA, amb una potència de 0,55 kW, per a una altura màxima d'immersió de 10 m, temperatura màxima del líquid conduït 50°C i grandària màxima de passada de sòlids 35 mm, cos d'impulsió, impulsor, carcassa i tapa motor d'acer inoxidable AISI 304, eix motor d'acer inoxidable AISI 303, doble tancament en càmera d'oli, el superior de carbó/ceràmica/NBR i d'inferior de SiC/SiC/NBR, motor asíncron de 2 pols, aïllament classe F, protecció IP68, per a alimentació monofàsica a 230 V i 50 Hz de freqüència, condensador i protecció termoamperimètrica de rearmament automàtic incorporats, amb regulador de nivell incorporat i cable elèctric de connexió de 5 metres amb endoll tipus shuko. (material) | 1.000 | 1547.00 | 1547.00 |
| mt36bom050s | m | Conducte d'impulsió d'aigües residuals realitzat amb tub de PVC per a pressió de 10 atm, de 50 mm de diàmetre, amb extrem atrompetat, segons UNE-EN 1452. (material) | 2.000 | 3.46 | 6.92 |
| mt36bom051s | U | Repercussió, per m de canonada, d'accessoris, unions i peces especials per a tub de PVC per a pressió de 10 atm, de 50 mm de diàmetre. (material) | 2.000 | 1.04 | 2.08 |
| mt37vre010f | U | Vàlvula de retenció, amb rosca GAS de 1 1/2", "EBARA". (material) | 1.000 | 108.00 | 108.00 |
| mt37svc010l | U | Vàlvula de comporta de llautó fosa, per roscar, de 1 1/2". (material) | 1.000 | 19.35 | 19.35 |
| au00auh040 |  | Vibrador de formigó, elèctric. | 1.000 | 0.00 | 0.00 |
| mo020 | h | Oficial 1ª construcció. (mà d'obra) | 1.091 | 28.42 | 31.01 |
| mo113 | h | Peó ordinari construcció. (mà d'obra) | 0.988 | 23.81 | 23.52 |
| mo008 | h | Oficial 1ª lampista. (mà d'obra) | 0.959 | 29.34 | 28.14 |
| mo003 | h | Oficial 1ª electricista. (mà d'obra) | 0.438 | 29.34 | 12.85 |
| % | % | Costos directes complementaris | 2 % | 1788.65 | 35.77 |
|  |  | Costos directes |  |  | 1824.42 |
