# Connexió de l'escomesa de l'edifici a la xarxa general de sanejament del municipi a través de pou de registre

- Propietat de l'arxiu: CYPE INGENIEROS, S.A.
- Format: FIEBDC-3/2002
- Divisa: EUR
- Costos indirectes: 3.00 %
- IVA: 21.00 %

## A Condicionament del terreny

### AS Xarxa de sanejament horitzontal

#### ASB Connexions de servei

**ASB020** U Connexió de l'escomesa de l'edifici a la xarxa general de sanejament del municipi a través de pou de registre.
Connexió de l'escomesa de l'edifici a la xarxa general de sanejament del municipi a través de pou de registre. Inclús junt flexible per a l'empalmament de la connexió de servei i morter de ciment per a repàs i brunyiment en l'interior del pou.
Criteri de valoració econòmica: El preu no inclou l'excavació ni el pou de registre.
Inclou: Replanteig i traçat de la connexió en el pou de registre. Trencament del pou amb compressor. Muntatge, connexionat i comprovació del seu correcte funcionament. Realització de proves de servei.
Criteri d'amidament de projecte: Nombre d'unitats previstes, segons documentació gràfica de Projecte.
Criteri de mesura d'obra: Es mesurarà el nombre d'unitats realment executades segons especificacions de Projecte.

| Codi | Ut | Descripció | Rendiment | Preu | Import |
|---|---|---|---|---|---|
| mt08aaa010a | m³ | Aigua. (material) | 0.022 | 1.50 | 0.03 |
| mt09mif010ca | t | Morter industrial per a obra de paleta, de ciment, color gris, categoria M-5 (resistència a compressió 5 N/mm²), subministrat en sacs, segons UNE-EN 998-2. (material) | 0.122 | 53.48 | 6.52 |
| mt11var200 | U | Material per a execució de junta flexible en l'empalmament de la connexió de servei al pou de registre. (material) | 1.000 | 15.50 | 15.50 |
| mq05pdm110 | h | Compressor portàtil dièsel mitja pressió 10 m³/min. (maquinària) | 1.000 | 7.75 | 7.75 |
| mq05mai030 | h | Martell pneumàtic. (maquinària) | 2.000 | 4.57 | 9.14 |
| mo020 | h | Oficial 1ª construcció. (mà d'obra) | 3.597 | 28.42 | 102.23 |
| mo112 | h | Peó especialitzat construcció. (mà d'obra) | 5.785 | 24.59 | 142.25 |
| % | % | Costos directes complementaris | 2 % | 283.42 | 5.67 |
|  |  | Costos directes |  |  | 289.09 |
