# Caldereta amb bonera no sifònica

- Propietat de l'arxiu: CYPE INGENIEROS, S.A.
- Format: FIEBDC-3/2002
- Divisa: EUR
- Costos indirectes: 3.00 %
- IVA: 21.00 %

## A Condicionament del terreny

### AS Xarxa de sanejament horitzontal

#### ASI Sistemes d'evacuació de terres

**ASI005** U Caldereta amb bonera no sifònica.
Caldereta amb bonera no sifònica extensible de PVC, de sortida vertical de 110 mm de diàmetre, amb reixeta plana de polipropilè de 210x210 mm, color negre, per a recollida d'aigües pluvials o de locals humits. Inclús accessoris de muntatge, peces especials i elements de subjecció.
Inclou: Replanteig i traçat. Muntatge, connexionat i comprovació del seu correcte funcionament.
Criteri d'amidament de projecte: Nombre d'unitats previstes, segons documentació gràfica de Projecte.
Criteri de mesura d'obra: Es mesurarà el nombre d'unitats realment executades segons especificacions de Projecte.

| Codi | Ut | Descripció | Rendiment | Preu | Import |
|---|---|---|---|---|---|
| mt11cld100da | U | Caldereta amb bonera no sifònica extensible de PVC, de sortida vertical de 110 mm de diàmetre, amb reixeta plana de polipropilè de 210x210 mm, color negre. (material) | 1.000 | 29.83 | 29.83 |
| mt11var020 | U | Kit d'accessoris de muntatge, peces especials i elements de subjecció, per sanejament. (material) | 1.000 | 0.75 | 0.75 |
| mo008 | h | Oficial 1ª lampista. (mà d'obra) | 0.384 | 29.34 | 11.27 |
| % | % | Costos directes complementaris | 2 % | 41.85 | 0.84 |
|  |  | Costos directes |  |  | 42.69 |
