# Piló de desplaçament amb guaspa

- Propietat de l'arxiu: CYPE INGENIEROS, S.A.
- Format: FIEBDC-3/2002
- Divisa: EUR
- Costos indirectes: 3.00 %
- IVA: 21.00 %

## C Fonamentacions

### CP Profundes

#### CPI Pilons "in situ"

**CPI020** m Piló de desplaçament amb guaspa.
Piló de fonamentació de formigó armat de 35 cm de diàmetre, per a grup de pilons CPI-2 segons NTE-CPI, de fins a 15 m de profunditat. Executat per desplaçament de terres, en terreny tou, mitjançant sistema mecànic de clava de camisa recuperable, proveïda en el seu extrem inferior d'un puntal prefabricat o guaspa i posterior formigonat continu en sec del piló. Realitzat amb formigó HA-25/F/12/XC2 fabricat en central, i abocament des de camió a través de tub Tremie, i acer UNE-EN 10080 B 500 S, amb una quantia aproximada de 5,65 kg/m. Inclús filferro de lligar i separadors.
Criteri de valoració econòmica: El preu inclou el transport, la instal·lació, el muntatge i el desmuntatge de l'equip mecànic, l'elaboració de la ferralla (tall, doblegat i conformat d'elements) en taller industrial i el muntatge en el lloc definitiu de la seva col·locació en obra.
Inclou: Replanteig i traçat dels eixos dels grups de pilons. Clavada del tub amb la guaspa en punta. Col·locació de l'armadura. Posta en obra del formigó. Extracció de l'entubament simultàniament amb la compactació del formigó. Neteja i retirada de sobrants.
Criteri d'amidament de projecte: Longitud mesurada segons documentació gràfica de Projecte, des de la punta fins a la cara inferior de l'encep, incrementada en un metre per la formació del bulb.
Criteri de mesura d'obra: Es mesurarà la longitud, presa en el terreny abans de formigonar, de l'estaca realment executada segons especificacions de Projecte, des de la punta fins a la cara inferior de l'encep, sense incloure l'excés de formigó consumit sobre el volum teòric corresponent al diàmetre nominal de l'estaca.

| Codi | Ut | Descripció | Rendiment | Preu | Import |
|---|---|---|---|---|---|
| mt07aco020k | U | Separador homologat per pilons. (material) | 3.000 | 0.10 | 0.30 |
| mt07aco010c | kg | Ferralla elaborada en taller industrial amb acer en barres corrugades, UNE-EN 10080 B 500 S, de varis diàmetres. (material) | 5.650 | 1.60 | 9.04 |
| mt08var050 | kg | Filferro galvanitzat per a lligar, de 1,30 mm de diàmetre. (material) | 0.034 | 1.50 | 0.05 |
| mt10haf010ctmk | m³ | Formigó HA-25/F/12/XC2, fabricat en central. (material) | 0.110 | 94.20 | 10.36 |
| mq03pii102a | h | Equip complet per a perforació de piló de desplaçament amb guaspa, CPI-2. (maquinària) | 0.127 | 250.00 | 31.75 |
| au00auh020 |  | Canaleta per a abocament del formigó. | 1.000 | 0.00 | 0.00 |
| au00auh050 |  | Tub Tremie. | 1.000 | 0.00 | 0.00 |
| mo043 | h | Oficial 1ª ferrallista. (mà d'obra) | 0.027 | 29.64 | 0.80 |
| mo090 | h | Ajudant ferrallista. (mà d'obra) | 0.027 | 26.36 | 0.71 |
| mo045 | h | Oficial 1ª estructurista, en treballs de posada en obra del formigó. (mà d'obra) | 0.136 | 29.64 | 4.03 |
| mo092 | h | Ajudant estructurista, en treballs de posada en obra del formigó. (mà d'obra) | 0.183 | 26.36 | 4.82 |
| % | % | Costos directes complementaris | 2 % | 61.86 | 1.24 |
|  |  | Costos directes |  |  | 63.10 |
