# Demolició de forjat metàl·lic

- Propietat de l'arxiu: CYPE INGENIEROS, S.A.
- Format: FIEBDC-3/2002
- Divisa: EUR
- Costos indirectes: 3.00 %
- IVA: 21.00 %

## D Demolicions

### DE Estructures

#### DEA Acer

**DEA020** m² Demolició de forjat metàl·lic.
Demolició de forjat de biguetes metàl·liques i entrebigat de tauler ceràmic encadellat amb capa de compressió, realitzat amb martell pneumàtic i equip de oxitall, previ aixecat del paviment i la seva base, i càrrega manual sobre camió o contenidor.
Criteri de valoració econòmica: El preu no inclou l'aixecat del paviment.
Inclou: Replanteig de la superfície de forjat a demolir. Demolició de l'element. Fragmentació dels enderrocs en peces manejables. Retirada i arreplegat de enderrocs. Neteja de les restes de l'obra. Càrrega manual d'enderrocs sobre camió o contenidor.
Criteri d'amidament de projecte: Superfície mesurada segons documentació gràfica de Projecte.
Criteri de mesura d'obra: S'amidarà la superfície realment enderrocada segons especificacions de Projecte.

| Codi | Ut | Descripció | Rendiment | Preu | Import |
|---|---|---|---|---|---|
| mq05mai030 | h | Martell pneumàtic. (maquinària) | 0.150 | 4.57 | 0.69 |
| mq05pdm110 | h | Compressor portàtil dièsel mitja pressió 10 m³/min. (maquinària) | 0.075 | 7.75 | 0.58 |
| mq08sol010 | h | Equip d'oxitall, amb acetilè com combustible i oxigen com comburent. (maquinària) | 0.350 | 8.25 | 2.89 |
| mo019 | h | Oficial 1ª soldador. (mà d'obra) | 0.420 | 30.13 | 12.65 |
| mo112 | h | Peó especialitzat construcció. (mà d'obra) | 0.180 | 25.67 | 4.62 |
| mo113 | h | Peó ordinari construcció. (mà d'obra) | 1.079 | 24.86 | 26.82 |
| % | % | Costos directes complementaris | 2 % | 48.25 | 0.97 |
|  |  | Costos directes |  |  | 49.22 |
