# Desmuntatge de canonada d'instal·lació superficial de gas

- Propietat de l'arxiu: CYPE INGENIEROS, S.A.
- Format: FIEBDC-3/2002
- Divisa: EUR
- Costos indirectes: 3.00 %
- IVA: 21.00 %

## D Demolicions

### DI Instal·lacions

#### DIG Gas

**DIG010** m Desmuntatge de canonada d'instal·lació superficial de gas.
Desmuntatge de tubs d'acer inoxidable d'entre 1" i 2" de diàmetre, en instal·lació superficial de gas, amb mitjans manuals, sense deteriorar els elements constructius als quals estan subjectes, i càrrega manual sobre camió o contenidor.
Inclou: Desmuntatge de l'element. Obturació de les conduccions connectades a l'element. Retirada i apilament del material desmuntat. Neteja de les restes de l'obra. Càrrega manual del material desmuntat i restes de l'obra sobre camió o contenidor.
Criteri d'amidament de projecte: Longitud mesurada segons documentació gràfica de Projecte.
Criteri de mesura d'obra: S'amidarà la longitud realment desmuntada segons especificacions de Projecte.

| Codi | Ut | Descripció | Rendiment | Preu | Import |
|---|---|---|---|---|---|
| mo010 | h | Oficial 1ª instal·lador de gas. (mà d'obra) | 0.122 | 30.63 | 3.74 |
| mo109 | h | Ajudant instal·lador de gas. (mà d'obra) | 0.122 | 26.36 | 3.22 |
| % | % | Costos directes complementaris | 2 % | 6.96 | 0.14 |
|  |  | Costos directes |  |  | 7.10 |
