# Desmuntatge de lluminària

- Propietat de l'arxiu: CYPE INGENIEROS, S.A.
- Format: FIEBDC-3/2002
- Divisa: EUR
- Costos indirectes: 3.00 %
- IVA: 21.00 %

## D Demolicions

### DI Instal·lacions

#### DII Il·luminació

**DII010** U Desmuntatge de lluminària.
Desmuntatge de lluminària exterior situada a menys de 3 m d'altura, suspesa amb mitjans manuals, sense deteriorar els elements constructius als quals pugui estar subjecte, i càrrega manual sobre camió o contenidor.
Inclou: Desmuntatge de l'element. Retirada i apilament del material desmuntat. Neteja de les restes de l'obra. Càrrega manual del material desmuntat i restes de l'obra sobre camió o contenidor.
Criteri d'amidament de projecte: Nombre d'unitats previstes, segons documentació gràfica de Projecte.
Criteri de mesura d'obra: S'amidarà el nombre d'unitats realment desmuntades segons especificacions de Projecte.

| Codi | Ut | Descripció | Rendiment | Preu | Import |
|---|---|---|---|---|---|
| mo003 | h | Oficial 1ª electricista. (mà d'obra) | 0.098 | 30.63 | 3.00 |
| mo102 | h | Ajudant electricista. (mà d'obra) | 0.098 | 26.36 | 2.58 |
| % | % | Costos directes complementaris | 2 % | 5.58 | 0.11 |
|  |  | Costos directes |  |  | 5.69 |
