# Desmuntatge de boca de sortida a pis, de columna seca

- Propietat de l'arxiu: CYPE INGENIEROS, S.A.
- Format: FIEBDC-3/2002
- Divisa: EUR
- Costos indirectes: 3.00 %
- IVA: 21.00 %

## D Demolicions

### DI Instal·lacions

#### DIO Contra incendis

**DIO041** U Desmuntatge de boca de sortida a pis, de columna seca.
Desmuntatge de boca de sortida de columna seca amb marc i porta, situada a planta pis d'edifici amb mitjans manuals, sense deteriorar els elements constructius als quals pugui estar subjecta, i càrrega manual sobre camió o contenidor.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 1.199 | 29.34 | 35.18 |
| mo107 | h | Ajudant lampista. (mà d'obra) | 1.199 | 25.25 | 30.27 |
| % | % | Costos directes complementaris | 2 % | 65.45 | 1.31 |
|  |  | Costos directes |  |  | 66.76 |
