# Desmuntatge de detector de flux

- Propietat de l'arxiu: CYPE INGENIEROS, S.A.
- Format: FIEBDC-3/2002
- Divisa: EUR
- Costos indirectes: 3.00 %
- IVA: 21.00 %

## D Demolicions

### DI Instal·lacions

#### DIO Contra incendis

**DIO091** U Desmuntatge de detector de flux.
Desmuntatge de detector de flux situat en canonada de distribució d'aigua per a sistema fix d'extinció d'incendis, amb mitjans manuals, sense deteriorar els elements constructius als quals pugui estar subjecte, i càrrega manual sobre camió o contenidor.
Inclou: Desmuntatge de l'element. Obturació de les conduccions connectades a l'element. Retirada i apilament del material desmuntat. Neteja de les restes de l'obra. Càrrega manual del material desmuntat i restes de l'obra sobre camió o contenidor.
Criteri d'amidament de projecte: Nombre d'unitats previstes, segons documentació gràfica de Projecte.
Criteri de mesura d'obra: S'amidarà el nombre d'unitats realment desmuntades segons especificacions de Projecte.

| Codi | Ut | Descripció | Rendiment | Preu | Import |
|---|---|---|---|---|---|
| mo107 | h | Ajudant lampista. (mà d'obra) | 0.096 | 26.36 | 2.53 |
| mo102 | h | Ajudant electricista. (mà d'obra) | 0.096 | 26.36 | 2.53 |
| % | % | Costos directes complementaris | 2 % | 5.06 | 0.10 |
|  |  | Costos directes |  |  | 5.16 |
