# Desmuntatge de dipòsit per a reserva d'aigua contra incendis

- Propietat de l'arxiu: CYPE INGENIEROS, S.A.
- Format: FIEBDC-3/2002
- Divisa: EUR
- Costos indirectes: 3.00 %
- IVA: 21.00 %

## D Demolicions

### DI Instal·lacions

#### DIO Contra incendis

**DIO100** U Desmuntatge de dipòsit per a reserva d'aigua contra incendis.
Desmuntatge de dipòsit de superfície per a reserva d'aigua contra incendis de fins a 12 m³ de capacitat, amb mitjans manuals i mecànics, sense deteriorar els elements constructius als quals pugui estar subjecte, i càrrega manual i mecànica sobre camió o contenidor.
Criteri de valoració econòmica: El preu inclou el desmuntatge dels accessoris i dels elements de fixació.
Inclou: Desmuntatge de l'element. Obturació de les conduccions connectades al dipòsit. Retirada i apilament del material desmuntat. Neteja de les restes de l'obra. Càrrega manual i mecànica del material desmuntat i restes de l'obra sobre camió o contenidor.
Criteri d'amidament de projecte: Nombre d'unitats previstes, segons documentació gràfica de Projecte.
Criteri de mesura d'obra: S'amidarà el nombre d'unitats realment desmuntades segons especificacions de Projecte.

| Codi | Ut | Descripció | Rendiment | Preu | Import |
|---|---|---|---|---|---|
| mq04cag010c | h | Camió amb grua de fins a 12 t. (maquinària) | 1.000 | 65.58 | 65.58 |
| mo113 | h | Peó ordinari construcció. (mà d'obra) | 2.398 | 24.86 | 59.61 |
| % | % | Costos directes complementaris | 2 % | 125.19 | 2.50 |
|  |  | Costos directes |  |  | 127.69 |
