# Desmuntatge de punta de parallamps

- Propietat de l'arxiu: CYPE INGENIEROS, S.A.
- Format: FIEBDC-3/2002
- Divisa: EUR
- Costos indirectes: 3.00 %
- IVA: 21.00 %

## D Demolicions

### DI Instal·lacions

#### DIP Protecció enfront al raig

**DIP010** U Desmuntatge de punta de parallamps.
Desmuntatge de punta de parallamps de 6 m d'altura, situada a coberta d'edifici de 20 m d'altura, seguint l'ordre dels treballs previstos en Projecte, amb mitjans manuals i mecànics, sense afectar a l'estabilitat dels elements constructius als quals pugui estar subjecta, i càrrega mecànica sobre camió o contenidor.
Criteri de valoració econòmica: El preu inclou el desmuntatge dels accessoris, dels suports i del sistema de conducció a terra.
Inclou: Desmuntatge de l'element. Retirada i apilament del material desmuntat. Neteja de les restes de l'obra. Càrrega mecànica del material desmuntat i restes de l'obra sobre camió o contenidor.
Criteri d'amidament de projecte: Nombre d'unitats previstes, segons documentació gràfica de Projecte.
Criteri de mesura d'obra: S'amidarà el nombre d'unitats realment desmuntades segons especificacions de Projecte.

| Codi | Ut | Descripció | Rendiment | Preu | Import |
|---|---|---|---|---|---|
| mo011 | h | Oficial 1ª muntador. (mà d'obra) | 2.638 | 29.34 | 77.40 |
| mo080 | h | Ajudant muntador. (mà d'obra) | 2.997 | 25.28 | 75.76 |
| % | % | Costos directes complementaris | 2 % | 153.16 | 3.06 |
|  |  | Costos directes |  |  | 156.22 |
