# Demolició d'embornal longitudinal de fàbrica

- Propietat de l'arxiu: CYPE INGENIEROS, S.A.
- Format: FIEBDC-3/2002
- Divisa: EUR
- Costos indirectes: 3.00 %
- IVA: 21.00 %

## D Demolicions

### DI Instal·lacions

#### DIS Salubritat

**DIS013** m Demolició d'embornal longitudinal de fàbrica.
Demolició d'embornal longitudinal de fàbrica, amb martell pneumàtic, sense deteriorar els col·lectors que poguessin enllaçar amb ell i condicionant els seus extrems, i càrrega manual sobre camió o contenidor.
Criteri de valoració econòmica: El preu inclou la demolició de la solera de suport.
Inclou: Demolició de l'element. Fragmentació dels enderrocs en peces manejables. Retirada i arreplegat de enderrocs. Neteja de les restes de l'obra. Càrrega manual d'enderrocs sobre camió o contenidor.
Criteri d'amidament de projecte: Longitud mesurada en projecció horitzontal, segons documentació gràfica de Projecte.
Criteri de mesura d'obra: S'amidarà, en projecció horitzontal, la longitud realment enderrocada segons especificacions de Projecte.

| Codi | Ut | Descripció | Rendiment | Preu | Import |
|---|---|---|---|---|---|
| mq05mai030 | h | Martell pneumàtic. (maquinària) | 0.250 | 4.57 | 1.14 |
| mq05pdm110 | h | Compressor portàtil dièsel mitja pressió 10 m³/min. (maquinària) | 0.125 | 7.75 | 0.97 |
| mo112 | h | Peó especialitzat construcció. (mà d'obra) | 0.300 | 24.59 | 7.38 |
| mo113 | h | Peó ordinari construcció. (mà d'obra) | 0.150 | 23.81 | 3.57 |
| % | % | Costos directes complementaris | 2 % | 13.06 | 0.26 |
|  |  | Costos directes |  |  | 13.32 |
