# Desmuntatge d'ascensor per a persones

- Propietat de l'arxiu: CYPE INGENIEROS, S.A.
- Format: FIEBDC-3/2002
- Divisa: EUR
- Costos indirectes: 3.00 %
- IVA: 21.00 %

## D Demolicions

### DI Instal·lacions

#### DIT Transport

**DIT010** U Desmuntatge d'ascensor per a persones.
Desmuntatge de la instal·lació d'un ascensor hidràulic, per a 300 kg (4 persones) i 2 parades, compost de portes interiors, portes exteriors, ganxos de fixació, llums d'enllumenat del buit, passacables, grup tractor, amortidors de fossa, limitador de velocitat i paracaigudes, quadre i cable de maniobra, recorregut de guies i pistó, selector de desocupades, botonera de pis, xassís de cabina i contrapès, línia telefònica i sistemes de seguretat; amb mitjans manuals, i càrrega manual sobre camió o contenidor.
Criteri de valoració econòmica: El preu inclou el desmuntatge de la instal·lació elèctrica.
Inclou: Desmuntatge de la instal·lació elèctrica. Desmuntatge de l'element. Retirada i apilament del material desmuntat. Neteja de les restes de l'obra. Càrrega manual del material desmuntat i restes de l'obra sobre camió o contenidor.
Criteri d'amidament de projecte: Nombre d'unitats previstes, segons documentació gràfica de Projecte.
Criteri de mesura d'obra: S'amidarà el nombre d'unitats realment desmuntades segons especificacions de Projecte.

| Codi | Ut | Descripció | Rendiment | Preu | Import |
|---|---|---|---|---|---|
| mo020 | h | Oficial 1ª construcció. (mà d'obra) | 27.574 | 28.42 | 783.65 |
| mo113 | h | Peó ordinari construcció. (mà d'obra) | 27.574 | 23.81 | 656.54 |
| mo018 | h | Oficial 1ª serraller. (mà d'obra) | 27.574 | 28.86 | 795.79 |
| mo059 | h | Ajudant serraller. (mà d'obra) | 27.574 | 25.36 | 699.28 |
| % | % | Costos directes complementaris | 2 % | 2935.26 | 58.71 |
|  |  | Costos directes |  |  | 2993.97 |
