# Llosa posttesada amb tendons adherents

- Propietat de l'arxiu: CYPE INGENIEROS, S.A.
- Format: FIEBDC-3/2002
- Divisa: EUR
- Costos indirectes: 3.00 %
- IVA: 21.00 %

## E Estructures

### EH Formigó armat

#### EHA Lloses posttesades

**EHA010** m² Llosa posttesada amb tendons adherents.
Llosa posttesada horitzontal amb tendons adherents, amb altura lliure de planta de fins a 4 m, cantell 24 cm, realitzada amb formigó HP-35/B/20/XC2 fabricat en central, i acer UNE-EN 10080 B 500 S, amb una quantia aproximada de 22 kg/m²; muntatge i desmuntatge de sistema de taules d'encofrat, amb acabat tipus industrial per revestir, format per: superfície encofrant de taulers de fusta tractada, reforçats amb varetes i perfils, amortitzables en 25 usos; estructura suport horitzontal de taula d'encofrat i accessoris de muntatge, amortitzable en 150 usos i estructura suport vertical de puntals metàl·lics, amortitzables en 150 usos. Inclús nervis i cèrcols perimetrals de planta i buits, filferro de lligar, separadors, aplicació de líquid desencofrant i agent filmogen, per la cura de formigons i morters.
Criteri de valoració econòmica: El preu inclou l'elaboració de la ferralla (tall, doblegat i conformat d'elements) en taller industrial i el muntatge en el lloc definitiu de la seva col·locació en obra, però no inclou els pilars ni l'acer per pretesar.
Inclou: Replanteig del sistema d'encofrat. Muntatge del sistema d'encofrat per a forjat. Replanteig de la geometria de la planta sobre l'encofrat. Col·locació d'armadures amb separadors homologats. Abocament i compactació del formigó. Reglejat i anivellació de la capa de compressió. Curat del formigó. Desmuntatge del sistema d'encofrat.
Criteri d'amidament de projecte: Superfície mesurada en veritable magnitud des de les cares exteriors dels cèrcols del perímetre, segons documentació gràfica de Projecte, deduint els buits de superfície major de 6 m².
Criteri de mesura d'obra: Es mesurarà, en veritable magnitud, des de les cares exteriors dels cèrcols del perímetre, la superfície realment executada segons especificacions de Projecte, deduint els buits de superfície major de 6 m².

| Codi | Ut | Descripció | Rendiment | Preu | Import |
|---|---|---|---|---|---|
| mt08eft030a | m² | Tauler de fusta tractada, de 22 mm d'espessor, reforçat amb varetes i perfils. (material) | 0.044 | 45.50 | 2.00 |
| mt08efl020 | m² | Bigues principals i bigues secundàries de fusta, per a formació de taula d'encofrat, inclús accessoris de muntatge. (material) | 0.007 | 185.00 | 1.30 |
| mt50spa081c | U | Puntal metàl·lic telescòpic, de fins a 4 m d'altura. (material) | 0.027 | 26.47 | 0.71 |
| mt08cim030b | m³ | Fusta de pi. (material) | 0.003 | 355.50 | 1.07 |
| mt08var060 | kg | Puntes d'acer de 20x100 mm. (material) | 0.040 | 8.75 | 0.35 |
| mt08dba010d | l | Agent desemmotllant, a base d'olis especials, emulsionant en aigua, per a encofrats metàl·lics, fenòlics o de fusta. (material) | 0.030 | 1.80 | 0.05 |
| mt07aco020h | U | Separador homologat per lloses massisses. (material) | 3.000 | 0.09 | 0.27 |
| mt07aco010c | kg | Ferralla elaborada en taller industrial amb acer en barres corrugades, UNE-EN 10080 B 500 S, de varis diàmetres. (material) | 22.000 | 1.60 | 35.20 |
| mt08var050 | kg | Filferro galvanitzat per a lligar, de 1,30 mm de diàmetre. (material) | 0.264 | 1.50 | 0.40 |
| mt10hes010ctRb | m³ | Formigó HP-35/B/20/XC2, fabricat en central. (material) | 0.252 | 97.49 | 24.57 |
| mt08cur020a | l | Agent filmogen, per la cura de formigons i morters. (material) | 0.150 | 1.56 | 0.23 |
| mq07ple030a | h | Carro amb elevador, per a desplaçament i elevació de taula d'encofrat, de 10 m d'altura màxima de treball. (maquinària) | 0.040 | 26.75 | 1.07 |
| op00ciz020 |  | Cisalla per a acer en barres corrugades. | 1.000 | 0.00 | 0.00 |
| op00ata010 |  | Lligadora de ferralla. | 1.000 | 0.00 | 0.00 |
| op00sie020 |  | Serra de disc fix, per a taula de treball. | 1.000 | 0.00 | 0.00 |
| au00auh010 |  | Cubilot. | 1.000 | 0.00 | 0.00 |
| au00auh040 |  | Vibrador de formigó, elèctric. | 1.000 | 0.00 | 0.00 |
| mo044 | h | Oficial 1ª encofrador. (mà d'obra) | 0.480 | 28.39 | 13.63 |
| mo091 | h | Ajudant encofrador. (mà d'obra) | 0.480 | 25.25 | 12.12 |
| mo043 | h | Oficial 1ª ferrallista. (mà d'obra) | 0.317 | 28.39 | 9.00 |
| mo090 | h | Ajudant ferrallista. (mà d'obra) | 0.264 | 25.25 | 6.67 |
| mo045 | h | Oficial 1ª estructurista, en treballs de posada en obra del formigó. (mà d'obra) | 0.063 | 28.39 | 1.79 |
| mo092 | h | Ajudant estructurista, en treballs de posada en obra del formigó. (mà d'obra) | 0.259 | 25.25 | 6.54 |
| % | % | Costos directes complementaris | 2 % | 116.97 | 2.34 |
|  |  | Costos directes |  |  | 119.31 |
