# Acer per pretesar

- Propietat de l'arxiu: CYPE INGENIEROS, S.A.
- Format: FIEBDC-3/2002
- Divisa: EUR
- Costos indirectes: 3.00 %
- IVA: 21.00 %

## E Estructures

### EH Formigó armat

#### EHA Lloses posttesades

**EHA020** kg Acer per pretesar.
Acer per pretesar, UNE 36094 Y 1860 S7, per a lloses amb una distància entre eixos de pilars menor de 7 m.
Inclou: Col·locació dels ancoratges actius. Col·locació de separadors o cadires per als tendons. Col·locació dels tendons. Col·locació dels ancoratges. Protecció dels ancoratges i acobladors enfront de l'entrada de formigó. Tesat. Clavat de falques. Tall dels excessos d'armadura activa. Injecció i segellat dels caixetins. Formigonat de l'ancoratge per a la seva protecció.
Criteri d'amidament de projecte: Nombre d'unitats previstes, segons documentació gràfica de Projecte.
Criteri de mesura d'obra: Es mesurarà el nombre d'unitats realment executades segons especificacions de Projecte.

| Codi | Ut | Descripció | Rendiment | Preu | Import |
|---|---|---|---|---|---|
| mt07cap010a | kg | Acer per pretesar, UNE 36094 Y 1860 S7, per a lloses amb una distància entre eixos de pilars menor de 7 m. Inclús ancoratges, beines i tots els accessoris necessaris per a les operacions d'enfilat, tesat i injecció i segellat de caixetins. (material) | 1.000 | 5.40 | 5.40 |
| mo042 | h | Oficial 1ª estructurista. (mà d'obra) | 0.120 | 28.39 | 3.41 |
| mo089 | h | Ajudant estructurista. (mà d'obra) | 0.120 | 25.25 | 3.03 |
| % | % | Costos directes complementaris | 2 % | 11.84 | 0.24 |
|  |  | Costos directes |  |  | 12.08 |
