# Forjat sanitari de formigó armat de 20+5 cm de cantell total

- Propietat de l'arxiu: CYPE INGENIEROS, S.A.
- Format: FIEBDC-3/2002
- Divisa: EUR
- Costos indirectes: 3.00 %
- IVA: 21.00 %

## E Estructures

### EH Formigó armat

#### EHI Forjats sanitaris ventilats

**EHI020** m² Forjat sanitari de formigó armat de 20+5 cm de cantell total, sobre encofrat perdut de peces de polipropilè reciclat, C-20 "CÁVITI", realitzat amb formigó HA-25/B/12/IIa fabricat en central, i abocament amb cubilot, acer UNE-EN 10080 B 500 S en zona de congrenys i bigues de fonamentació, quantia 3 kg/m², i malla electrosoldada ME 10x10 Ø 5-5 B 500 T 6x2,20 UNE-EN 10080 com a armadura de repartiment, col·locada sobre separadors homologats, en capa de compressió de 5 cm d'espessor; amb junts de retracció de 5 mm d'espessor, mitjançant tall amb disc de diamant; recolzat tot això sobre base de formigó de neteja. Inclús cèrcols perimetrals de planta conformats amb sistema d'encofrat recuperable de taulers de fusta.
Forjat sanitari de formigó armat de 20+5 cm de cantell total, sobre encofrat perdut de peces de polipropilè reciclat, C-20 "CÁVITI", realitzat amb formigó HA-25/B/12/IIa fabricat en central, i abocament amb cubilot, acer UNE-EN 10080 B 500 S en zona de congrenys i bigues de fonamentació, quantia 3 kg/m², i malla electrosoldada ME 10x10 Ø 5-5 B 500 T 6x2,20 UNE-EN 10080 com a armadura de repartiment, col·locada sobre separadors homologats, en capa de compressió de 5 cm d'espessor; amb junts de retracció de 5 mm d'espessor, mitjançant tall amb disc de diamant; recolzat tot això sobre base de formigó de neteja. Inclús cèrcols perimetrals de planta conformats amb sistema d'encofrat recuperable de taulers de fusta.
Inclou: Replanteig de les peces. Muntatge del sistema d'encofrat auxiliar. Col·locació i muntatge de les peces. Resolució de trobades. Realització dels orificis de pas d'instal·lacions. Col·locació de l'armadura. Col·locació dels elements per a pas d'instal·lacions. Abocat, estesa i vibrat del formigó. Reglejat i anivellació de la capa de compressió. Curat del formigó. Desmuntatge del sistema d'encofrat auxiliar. Replanteig dels junts de retracció. Cort del formigó. Neteja final dels junts de retracció.
Criteri d'amidament de projecte: Superfície mesurada des de les cares exteriors dels cèrcols del perímetre, segons documentació gràfica de Projecte, deduint els buits de superfície major de 6 m².
Criteri de mesura d'obra: Es mesurarà, des de les cares exteriors dels cèrcols del perímetre, la superfície realment executada segons especificacions de Projecte, deduint els buits de superfície major de 6 m². Es consideren inclosos tots els elements integrants de l'estructura senyalats en els plànols i detalls del Projecte.
Criteri de valoració econòmica: El preu no inclou la capa de formigó de neteja.

| Codi | Ut | Descripció | Rendiment | Preu | Import |
|---|---|---|---|---|---|
| mt07cav010dd | m² | Encofrat perdut de peces de polipropilè reciclat, C-20 "CÁVITI", de 750x500x200 mm, color negre, per a soleres i forjats sanitaris ventilats. (material) | 1.050 | 8.57 | 9.00 |
| mt08efa010 | m² | Sistema d'encofrat recuperable de taulers de fusta per a cèrcols perimetrals. (material) | 0.100 | 1.24 | 0.12 |
| mt07aco010c | kg | Ferralla elaborada en taller industrial amb acer en barres corrugades, UNE-EN 10080 B 500 S, de varis diàmetres. (material) | 5.000 | 0.81 | 4.05 |
| mt07ame010a | m² | Malla electrosoldada ME 10x10 Ø 5-5 B 500 T 6x2,20 UNE-EN 10080. (material) | 1.100 | 2.65 | 2.92 |
| mt10haf010nca | m³ | Formigó HA-25/B/12/IIa, fabricat en central. (material) | 0.143 | 69.18 | 9.89 |
| mt07aco020o | U | Separador homologat per malla electrosoldada. (material) | 1.000 | 0.08 | 0.08 |
| mt16pea020c | m² | Panell rígid de poliestirè expandit, segons UNE-EN 13163, mecanitzat lateral recte, de 30 mm d'espessor, resistència tèrmica 0,8 m²K/W, conductivitat tèrmica 0,036 W/(mK), per junta de dilatació. (material) | 0.042 | 2.01 | 0.08 |
| mq06vib020 | h | Regla vibrant de 3 m. (maquinària) | 0.082 | 4.67 | 0.38 |
| mq06cor020 | h | Equip per a tall de juntes en soleres de formigó. (maquinària) | 0.075 | 9.50 | 0.71 |
| op00ciz020 |  | Cisalla per a acer en barres corrugades. | 1.000 | 0.00 | 0.00 |
| op00ata010 |  | Lligadora de ferralla. | 1.000 | 0.00 | 0.00 |
| op00sie020 |  | Serra de disc fix, per a taula de treball. | 1.000 | 0.00 | 0.00 |
| op00sie010 |  | Serra de calar. | 1.000 | 0.00 | 0.00 |
| op00amo010 |  | Mola o radial. | 1.000 | 0.00 | 0.00 |
| au00auh010 |  | Cubilot. | 1.000 | 0.00 | 0.00 |
| au00auh040 |  | Vibrador de formigó, elèctric. | 1.000 | 0.00 | 0.00 |
| mo042 | h | Oficial 1ª estructurista. (mà d'obra) | 0.130 | 24.50 | 3.19 |
| mo089 | h | Ajudant estructurista. (mà d'obra) | 0.130 | 21.75 | 2.83 |
| mo112 | h | Peó especialitzat construcció. (mà d'obra) | 0.087 | 21.15 | 1.84 |
| % | % | Costos directes complementaris | 2 % | 35.09 | 0.70 |
|  |  | Costos directes |  |  | 35.79 |
