# Tauler estructural OSB de flocs orientats

- Propietat de l'arxiu: CYPE INGENIEROS, S.A.
- Format: FIEBDC-3/2002
- Divisa: EUR
- Costos indirectes: 3.00 %
- IVA: 21.00 %

## E Estructures

### EM Fusta

#### EML Entramats lleugers

**EML020** m² Tauler estructural OSB de flocs orientats, d'altes prestacions per a utilització en ambient humit, classe OSB/4, encolades amb adhesiu amb urea-formaldehid, vores encadellades, de 15 mm d'espessor, col·locat amb fixacions mecàniques, per a travament d'entramat lleuger de fusta en mur estructural.
Subministrament i col·locació de tauler estructural OSB de flocs orientats, d'altes prestacions per a utilització en ambient humit, classe OSB/4, encolades amb adhesiu amb urea-formaldehid, vores encadellades, de 15 mm d'espessor, densitat 700 kg/m³, fixat amb cargols autoperforants de cap ample, d'acer zincat amb revestiment de crom, per a travament d'entramat lleuger de fusta en mur estructural. Inclús talls i reforç de cantells amb cargols.
Inclou: Replanteig. Fixació del tauler a l'entramat lleuger de fusta.
Criteri d'amidament de projecte: Superfície mesurada segons documentació gràfica de Projecte, sense deduir forats menors de 1 m² i deduint, en els buits de superfície major de 1 m², l'excés sobre 1 m².
Criteri de mesura d'obra: Es mesurarà la superfície realment executada segons especificacions de Projecte, sense deduir forats menors de 1 m² i deduint, en els buits de superfície major de 1 m², l'excés sobre 1 m².

| Codi | Ut | Descripció | Rendiment | Preu | Import |
|---|---|---|---|---|---|
| mt07tdm040D | m² | Tauler estructural OSB de flocs orientats, d'altes prestacions per a utilització en ambient humit, classe OSB/4, encolades amb adhesiu amb urea-formaldehid, vores encadellades, de 15 mm d'espessor, densitat 700 kg/m³, Euroclasse D-s2, d0 de reacció al foc, classe E1 en emissió de formaldehid, segons UNE-EN 300. (material) | 1.050 | 8.87 | 9.31 |
| mt07emr310a | U | Cargol autoperforant de cap ample, d'acer zincat amb revestiment de crom, per a fixació de taulers estructurals de fusta a entramats lleugers de fusta. (material) | 10.000 | 0.01 | 0.10 |
| op00cla010 |  | Clavadora pneumàtica. | 1.000 | 0.00 | 0.00 |
| op00cep010 |  | Garlopa. | 1.000 | 0.00 | 0.00 |
| op00cor050 |  | Talladora manual de fusta, de disc. | 1.000 | 0.00 | 0.00 |
| mo048 | h | Oficial 1ª muntador d'estructura de fusta. (mà d'obra) | 0.239 | 24.97 | 5.97 |
| mo095 | h | Ajudant muntador d'estructura de fusta. (mà d'obra) | 0.239 | 22.19 | 5.30 |
| % | % | Costos directes complementaris | 2 % | 20.68 | 0.41 |
|  |  | Costos directes |  |  | 21.09 |
