# Suport elastomèric, rectangular

- Propietat de l'arxiu: CYPE INGENIEROS, S.A.
- Format: FIEBDC-3/2002
- Divisa: EUR
- Costos indirectes: 3.00 %
- IVA: 21.00 %

## E Estructures

### EW Elements especials

#### EWA Aparells de recolzament

**EWA010** U Suport elastomèric, rectangular.
Suport elastomèric sense armar, rectangular, sobre base d'anivellació, de neoprè, de 200x200 mm de secció i 30 mm de gruix, tipus F, segons UNE-EN 1337-3, per a recolzaments estructurals elàstics.
Criteri de valoració econòmica: El preu no inclou la base d'anivellació.
Inclou: Replanteig d'eixos. Col·locació dels recolzaments.
Criteri d'amidament de projecte: Nombre d'unitats previstes, segons documentació gràfica de Projecte.
Criteri de mesura d'obra: Es mesurarà el nombre d'unitats realment col·locades segons especificacions de Projecte.

| Codi | Ut | Descripció | Rendiment | Preu | Import |
|---|---|---|---|---|---|
| mt07ewa010a | m³ | Recolzament elastomèric estructural sense armar, de neoprè, tipus F segons UNE-EN 1337-3. (material) | 0.001 | 11640.00 | 11.64 |
| mo047 | h | Oficial 1ª muntador d'estructura metàl·lica. (mà d'obra) | 0.120 | 29.64 | 3.56 |
| mo094 | h | Ajudant muntador d'estructura metàl·lica. (mà d'obra) | 0.120 | 26.36 | 3.16 |
| % | % | Costos directes complementaris | 2 % | 18.36 | 0.37 |
|  |  | Costos directes |  |  | 18.73 |
