# Sistema d'ancoratge vertical i subsistema d'ancoratge horitzontal, de alumini AW 6063 T5 lacat negre, per a la fixació de plaques de pedra natural de 60x40x2 cm (no incloses en aquest preu)

- Propietat de l'arxiu: CYPE INGENIEROS, S.A.
- Format: FIEBDC-3/2002
- Divisa: EUR
- Costos indirectes: 3.00 %
- IVA: 21.00 %

## F Façanes i particions

### FA Façanes ventilades

#### FAJ Subestructura suport

**FAJ010** m² Sistema d'ancoratge vertical i subsistema d'ancoratge horitzontal, de alumini AW 6063 T5 lacat negre, per a la fixació de plaques de pedra natural de 60x40x2 cm (no incloses en aquest preu).
Sistema d'ancoratge vertical i subsistema d'ancoratge horitzontal, de alumini AW 6063 T5 lacat negre, per a la fixació de plaques de pedra natural de 60x40x2 cm (no incloses en aquest preu), format per: perfils verticals i perfils horitzontals d'alumini extrudit d'aliatge 6063 amb tractament tèrmic T-5, lacat de color negre, amb marca de qualitat QUALICOAT classe SEASIDE amb 60 micres de gruix mínim de pel·lícula seca, esquadres de càrrega, esquadres de recolzament i grapes amb ungla vista alumini extrudit d'aliatge 6063 amb tractament tèrmic T-5, anoditzat de color plata natural amb un gruix mínim de 15 micres; fixat al front de formigó de cada forjat (aproximadament 3 m d'altura lliure) amb tacs mecànics d'acer inoxidable A2, i al suport de formigó o de fàbrica (fck>=150 kp/cm²) cada 1,20 m com a màxim, amb tirafons d'acer inoxidable A2 i tacs de niló.
Inclou: Replanteig. Muntatge de les esquadres. Muntatge dels perfils verticals i horitzontals. Muntatge de les grapes. Resolució de punts singulars.
Criteri d'amidament de projecte: Superfície mesurada segons documentació gràfica de Projecte, amb el mateix criteri que la fulla exterior de façana.
Criteri de mesura d'obra: Es mesurarà la superfície realment executada segons especificacions de Projecte, amb el mateix criteri que la fulla exterior de façana.
Criteri de valoració econòmica: El preu inclou la resolució de trobades i punts singulars, però no inclou el sistema de revestiment.

| Codi | Ut | Descripció | Rendiment | Preu | Import |
|---|---|---|---|---|---|
| mt19paj210b | m² | Subestructura suport composta de sistema d'ancoratge vertical i subsistema d'ancoratge horitzontal, de alumini AW 6063 T5 lacat negre, per a la fixació de plaques de pedra natural de 60x40x2 cm (no incloses en aquest preu), regulable en els eixos vertical i horitzontal, format per: perfils verticals i perfils horitzontals d'alumini extrudit d'aliatge 6063 amb tractament tèrmic T-5, lacat de color negre, amb marca de qualitat QUALICOAT classe SEASIDE amb 60 micres de gruix mínim de pel·lícula seca, esquadres de càrrega, esquadres de recolzament i grapes amb ungla vista d'alumini extrudit d'aliatge 6063 amb tractament tèrmic T-5, anoditzat de color plata natural amb un gruix mínim de 15 micres, per fixar al front de formigó de cada forjat (aproximadament 3 m d'altura lliure) amb tacs mecànics d'acer inoxidable A2, i al suport de formigó o de fàbrica (fck>=150 kp/cm²) cada 1,20 m com a màxim, amb tirafons d'acer inoxidable A2 i tacs de niló. (material) | 1.000 | 30.40 | 30.40 |
| mo052 | h | Oficial 1ª muntador de sistemes de façanes prefabricades. (mà d'obra) | 0.239 | 24.57 | 5.87 |
| mo099 | h | Ajudant muntador de sistemes de façanes prefabricades. (mà d'obra) | 0.239 | 21.14 | 5.05 |
| % | % | Costos directes complementaris | 2 % | 41.32 | 0.83 |
|  |  | Costos directes |  |  | 42.15 |
