# Sistema d'ancoratge puntual, Eco amb ungla oculta "STROW", de acer inoxidable AISI 304, per a la fixació de plaques de pedra natural de 60x40x3 cm (no incloses en aquest preu)

- Propietat de l'arxiu: CYPE INGENIEROS, S.A.
- Format: FIEBDC-3/2002
- Divisa: EUR
- Costos indirectes: 3.00 %
- IVA: 21.00 %

## F Façanes i particions

### FA Façanes ventilades

#### FAJ Sistemes d'ancoratge i fixacions

**FAJ010** m² Sistema d'ancoratge puntual, Eco amb ungla oculta "STROW", de acer inoxidable AISI 304, per a la fixació de plaques de pedra natural de 60x40x3 cm (no incloses en aquest preu).
Subministrament i muntatge de sistema d'ancoratge puntual, Eco amb ungla oculta "STROW", de acer inoxidable AISI 304, per a la fixació de plaques de pedra natural de 60x40x3 cm (no incloses en aquest preu), format per grapes puntuals no regulables, d'acer inoxidable AISI 304, col·locades en el junt horitzontal; fixat al suport de formigó o de fàbrica (fck>=150 kp/cm²) amb varetes roscades i resina. Inclús p/p de resolució de punts singulars i els treballs i materials necessaris per a la formació de buits. Totalment acabat i preparat per suportar el revestiment exterior (no inclòs en aquest preu), que sigui compatible amb ell i completi el tancament de façana ventilada.
Inclou: Replanteig. Muntatge de les grapes. Resolució de punts singulars.
Criteri d'amidament de projecte: Superfície mesurada segons documentació gràfica de Projecte, amb el mateix criteri que la fulla exterior de façana.
Criteri de mesura d'obra: Es mesurarà la superfície realment executada segons especificacions de Projecte, amb el mateix criteri que la fulla exterior de façana.

| Codi | Ut | Descripció | Rendiment | Preu | Import |
|---|---|---|---|---|---|
| mt19pst050a | m² | Subestructura suport composta de sistema d'ancoratge puntual, Eco amb ungla oculta "STROW", de acer inoxidable AISI 304, per a la fixació de plaques de pedra natural de 60x40x3 cm (no incloses en aquest preu), format per grapes puntuals no regulables, d'acer inoxidable AISI 304, col·locades en el junt horitzontal, per fixar al suport de formigó o de fàbrica (fck>=150 kp/cm²) amb varetes roscades i resina. (material) | 1.000 | 14.00 | 14.00 |
| mo052 | h | Oficial 1ª muntador de sistemes de façanes prefabricades. (mà d'obra) | 0.478 | 24.08 | 11.51 |
| mo099 | h | Ajudant muntador de sistemes de façanes prefabricades. (mà d'obra) | 0.478 | 20.68 | 9.89 |
| % | % | Costos directes complementaris | 2 % | 35.40 | 0.71 |
|  |  | Costos directes |  |  | 36.11 |
