# Revestiment exterior de façana ventilada, de plaques compactes de minerals amb polímers (Solid Surface)

- Propietat de l'arxiu: CYPE INGENIEROS, S.A.
- Format: FIEBDC-3/2002
- Divisa: EUR
- Costos indirectes: 3.00 %
- IVA: 21.00 %

## F Façanes i particions

### FA Façanes ventilades

#### FAU Revestiment exterior de plaques compactes de minerals amb polímers (Solid Surface)

**FAU010** m² Revestiment exterior de façana ventilada, de plaques compactes de minerals amb polímers (Solid Surface).
Revestiment exterior de façana ventilada, de plaques compactes de gran format formades per ATH (trihidrat d'alúmina) i resines polimèrics d'alta resistència (Solid Surface), color blanc de 3590x750x12 mm; col·locació amb junta correguda mitjançant el sistema d'ancoratge ocult de grapa, sobre subestructura suport d'alumini. Inclús tirafons i ancoratges mecànics d'expansió d'acer inoxidable A2, per a la fixació de la subestructura suport.
Criteri de valoració econòmica: El preu no inclou l'aïllament tèrmic.
Inclou: Neteja i preparació de la superfície suport. Replanteig de les juntes de dilatació i draps de treball. Replanteig de l'especejament del revestiment i dels punts d'ancoratge de la subestructura suport. Fixació de la subestructura suport al full principal i al forjat. Preparació del revestiment. Aplomat, anivellament i alineació del revestiment. Fixació definitiva del revestiment a la subestructura suport. Rejuntat. Realització de tots els treballs necessaris per a la resolució dels buits. Resolució de punts singulars. Escatat de tota la superfície. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12mss010b | m² | Revestiment exterior per a façana ventilada de plaques compactes de gran format formades per ATH (trihidrat d'alúmina) i resines polimèrics d'alta resistència (Solid Surface), color blanc de 3590x750x12 mm; col·locació amb junta correguda mitjançant el sistema d'ancoratge ocult de grapa, sobre subestructura suport formada per perfils verticals en T d'alumini, perfils horitzontals de tub d'alumini de secció rectangular, perfils separadors en L d'alumini, grapes d'alumini, casquets d'acer inoxidable i taps per ocultar les fixacions; amb adhesiu per a la fixació de les plaques entre si i dels taps als casquets, cargols d'acer inoxidable per a la fixació dels casquets als perfils verticals i dels perfils verticals als perfils separadors, tirafons d'acer inoxidable A2 i tacs de niló per a la fixació dels perfils al full principal i ancoratges mecànics d'expansió, d'acer inoxidable A2 per a la fixació dels perfils al forjat; amb el preu incrementat el 5% en concepte de peces especials per a la resolució de punts singulars. (material) | 1.000 | 390.60 | 390.60 |
| op00ato010 |  | Tornavís. | 1.000 | 0.00 | 0.00 |
| mo052 | h | Oficial 1ª muntador de sistemes de façanes prefabricades. (mà d'obra) | 1.259 | 29.34 | 36.94 |
| mo099 | h | Ajudant muntador de sistemes de façanes prefabricades. (mà d'obra) | 1.259 | 25.28 | 31.83 |
| % | % | Costos directes complementaris | 3 % | 459.37 | 13.78 |
|  |  | Costos directes |  |  | 473.15 |
