# Bastidor metàl·lic, W221 "KNAUF", com a suport de lavabo suspès, fixat sobre el sistema d'envà tècnic "KNAUF"

- Propietat de l'arxiu: CYPE INGENIEROS, S.A.
- Format: FIEBDC-3/2002
- Divisa: EUR
- Costos indirectes: 3.00 %
- IVA: 21.00 %

## F Façanes i particions

### FB Entramats autoportants

#### FBY De plaques de guix laminat

**FBY017** U Bastidor metàl·lic, W221 "KNAUF", com a suport de lavabo suspès, fixat sobre el sistema d'envà tècnic "KNAUF".
Subministrament i muntatge de bastidor metàl·lic, W221 "KNAUF", com a suport de lavabo suspès, fixat sobre el sistema d'envà tècnic "KNAUF", de 575 mm d'amplada i 1050 mm d'altura. Inclús ancoratges, abraçadores i varetes roscades de connexió.
Inclou: Replanteig. Col·locació, anivellació i fixació de l'element.
Criteri d'amidament de projecte: Nombre d'unitats previstes, segons documentació gràfica de Projecte.
Criteri de mesura d'obra: Es mesurarà el nombre d'unitats realment col·locades segons especificacions de Projecte.

| Codi | Ut | Descripció | Rendiment | Preu | Import |
|---|---|---|---|---|---|
| mt30ask030 | U | Bastidor metàl·lic, W221 "KNAUF", com a suport de lavabo suspès, per fixar sobre el sistema d'envà tècnic "KNAUF", de 575 mm d'amplada i 1050 mm d'altura, amb ancoratges, abraçadores i varetes roscades de connexió. (material) | 1.000 | 132.60 | 132.60 |
| op00ato010 |  | Tornavís. | 1.000 | 0.00 | 0.00 |
| op00tal010 |  | Trepant. | 1.000 | 0.00 | 0.00 |
| mo053 | h | Oficial 1ª muntador de prefabricats interiors. (mà d'obra) | 0.478 | 24.08 | 11.51 |
| mo100 | h | Ajudant muntador de prefabricats interiors. (mà d'obra) | 0.478 | 20.68 | 9.89 |
| % | % | Costos directes complementaris | 2 % | 154.00 | 3.08 |
|  |  | Costos directes |  |  | 157.08 |
