# Envà de plaques de guix laminat, per a tancament de buit d'ascensor. Sistema "PLACO"

- Propietat de l'arxiu: CYPE INGENIEROS, S.A.
- Format: FIEBDC-3/2002
- Divisa: EUR
- Costos indirectes: 3.00 %
- IVA: 21.00 %

## F Façanes i particions

### FB Envà d'entramat autoportant

#### FBY De plaques de guix laminat

**FBY080** m² Envà de plaques de guix laminat, per a tancament de buit d'ascensor. Sistema "PLACO".
Tancament de buit d'ascensor mitjançant el sistema Shaftwall EI 120 "PLACO" d'envà múltiple, amb una resistència al foc de 120 minuts, de 4,50 m d'altura màxima i 105 mm de gruix total, amb nivell de qualitat de l'acabat estàndard (Q2), format per una estructura simple, de perfils de xapa d'acer galvanitzat de 60 mm d'amplada, a base de canals (elements horitzontals) 62SC55, 62C50 i 62J70, muntants (elements verticals) 60I70, separats 600 mm entre si i perfils de fixació G102, a la què es cargolen quatre plaques en total una placa Coreboard en una cara i tres plaques tallafocs (PPF) en l'altra cara. Inclús banda tallafocs Firestrip; fixacions per a l'ancoratge de canals i muntants metàl·lics; segellador Sealant; cargols per a la fixació de les plaques; cinta de paper amb reforç metàl·lic "PLACO" i pasta i cinta per al tractament de junts.
Criteri de valoració econòmica: El preu inclou la resolució de trobades i punts singulars, però no inclou l'aïllament a col·locar entre els muntants.
Inclou: Replanteig i traçat en el forjat inferior i en el superior dels envans a realitzar. Col·locació i fixació de les canals. Col·locació i fixació dels muntants sobre els elements horitzontals. Tall de les plaques. Muntatge de la placa interior. Col·locació, sobre els muntants, dels perfils de fixació. Col·locació de reforços locals. Aplicació de segellador sobre el perímetre de l'estructura. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12sap020a | m | Canal de perfil d'acer galvanitzat, 60SC55 "PLACO", fabricat mitjançant laminació en fred, 60x30 mm de secció i 0,6 mm de gruix, segons UNE-EN 14195. (material) | 0.510 | 2.61 | 1.33 |
| mt12sap020b | m | Canal de perfil d'acer galvanitzat, 62C50 "PLACO", fabricat mitjançant laminació en fred, 60x30 mm de secció i 0,5 mm de gruix, segons UNE-EN 14195. (material) | 0.260 | 2.31 | 0.60 |
| mt12sap020c | m | Canal de perfil d'acer galvanitzat, 62JC70 "PLACO", fabricat mitjançant laminació en fred, 62x70 mm de secció i 0,7 mm de gruix, segons UNE-EN 14195. (material) | 0.260 | 4.93 | 1.28 |
| mt12sap030a | m | Muntant de perfil d'acer galvanitzat, 60I70 "PLACO", fabricat mitjançant laminació en fred, 60x38 mm de secció i 0,7 mm de gruix, segons UNE-EN 14195. (material) | 1.580 | 5.13 | 8.11 |
| mt12plj040a | m | Banda tallafocs Firestrip "PLACO", subministrada en rotllos de 3,6 m de longitud. (material) | 1.030 | 3.65 | 3.76 |
| mt12sap010a | m² | Placa de guix laminat DFH1 / UNE-EN 520 - 600 / 3000 / 19 / amb les vores longitudinals quadrades, Coreboard "PLACO", formada per una ànima de guix d'origen natural embotida i íntimament lligada a dues làmines de cartró fort. (material) | 1.100 | 20.02 | 22.02 |
| mt12sap040a | m | Perfil de fixació d'acer galvanitzat, G102 "PLACO", fabricat mitjançant laminació en fred, 35x15 mm de secció i 0,4 mm de gruix, segons UNE-EN 14195. (material) | 3.500 | 1.11 | 3.89 |
| mt12sap050a | m | Perfil angular d'acer galvanitzat, GA3 "PLACO", fabricat mitjançant laminació en fred, 32x19 mm de secció i 0,7 mm de gruix, segons UNE-EN 14195. (material) | 0.260 | 1.91 | 0.50 |
| mt12sap060a | U | Cartutx de 600 cm³ de segellador, Sealant "PLACO", per al segellat de trobades dels perfils amb els paraments. (material) | 0.060 | 9.21 | 0.55 |
| mt12plk010gfocd | m² | Placa de guix laminat DF / UNE-EN 520 - 1200 / 2500 / 15 / amb les vores longitudinals afinades, Placoflam PPF 15 "PLACO", formada per una ànima de guix d'origen natural embotida i íntimament lligada a dues làmines de cartró fort, reforçada per la inclusió en la massa de fibra de vidre de fil curt no teixit per a millorar la seva cohesió a temperatures altes. (material) | 3.260 | 8.25 | 26.90 |
| mt12plt010a | U | Cargol autoroscant TTPC 25 "PLACO", amb cap de trompeta, de 25 mm de longitud, per a instal·lació de plaques de guix laminat sobre perfils de gruix inferior a 6 mm. (material) | 15.750 | 0.01 | 0.16 |
| mt12plt010d | U | Cargol autoroscant TTPC 45 "PLACO", amb cap de trompeta, de 45 mm de longitud, per a instal·lació de plaques de guix laminat sobre perfils de gruix inferior a 6 mm. (material) | 15.750 | 0.02 | 0.32 |
| mt12plt010e | U | Cargol autoroscant TTPC 55 "PLACO", amb cap de trompeta, de 55 mm de longitud, per a instal·lació de plaques de guix laminat sobre perfils de gruix inferior a 6 mm. (material) | 15.750 | 0.03 | 0.47 |
| mt12plj010a | m | Cinta microperforada de paper "PLACO", de 50 mm d'amplada, segons UNE-EN 13963, per a acabat de junts de plaques de guix laminat. (material) | 6.000 | 0.05 | 0.30 |
| mt12plm010a | kg | Pasta d'assecatge en pols SN "PLACO"; Euroclasse A2-s1, d0 de reacció al foc, segons UNE-EN 13501-1, rang de temperatura de treball de 5 a 30°C, per a aplicació manual amb cinta de segellament, segons UNE-EN 13963; per al tractament dels junts de les plaques de guix laminat. (material) | 2.040 | 1.13 | 2.31 |
| op00ato010 |  | Tornavís. | 1.000 | 0.00 | 0.00 |
| op00fre010 |  | Fresadora. | 1.000 | 0.00 | 0.00 |
| mo053 | h | Oficial 1ª muntador de prefabricats interiors. (mà d'obra) | 0.770 | 29.34 | 22.59 |
| mo100 | h | Ajudant muntador de prefabricats interiors. (mà d'obra) | 0.770 | 25.28 | 19.47 |
| % | % | Costos directes complementaris | 2 % | 114.56 | 2.29 |
|  |  | Costos directes |  |  | 116.85 |
