# Trapa de registre, Alutramp "PLACO", de 400x400 mm, per a envà de plaques de guix laminat

- Propietat de l'arxiu: CYPE INGENIEROS, S.A.
- Format: FIEBDC-3/2002
- Divisa: EUR
- Costos indirectes: 3.00 %
- IVA: 21.00 %

## F Façanes i particions

### FB Envà d'entramat autoportant

#### FBY De plaques de guix laminat

**FBY090** U Trapa de registre, Alutramp "PLACO", de 400x400 mm, per a envà de plaques de guix laminat.
Trapa de registre, Alutramp "PLACO", de 400x400 mm, formada per marc d'alumini i porta de placa de guix laminat amb baixa absorció superficial d'aigua, Placomarine PPM 13, per a envà de plaques de guix laminat. Inclús accessoris de muntatge.
Inclou: Marcat i tall de la placa de guix laminat. Col·locació del marc. Col·locació i cargolat de la porta.
Criteri d'amidament de projecte: Nombre d'unitats previstes, segons documentació gràfica de Projecte.
Criteri de mesura d'obra: Es mesurarà el nombre d'unitats realment col·locades segons especificacions de Projecte.
Criteri de valoració econòmica: El preu inclou la resolució de trobades i punts singulars.

| Codi | Ut | Descripció | Rendiment | Preu | Import |
|---|---|---|---|---|---|
| mt12plk070a | U | Trapa de registre, Alutramp "PLACO", de 400x400 mm, formada per marc d'alumini i porta de placa de guix laminat amb baixa absorció superficial d'aigua, Placomarine PPM 13. (material) | 1.000 | 19.97 | 19.97 |
| op00fre010 |  | Fresadora. | 0.100 | 0.00 | 0.00 |
| op00ato010 |  | Tornavís. | 0.050 | 0.00 | 0.00 |
| mo015 | h | Oficial 1ª muntador de falsos sostres. (mà d'obra) | 0.162 | 25.32 | 4.10 |
| mo082 | h | Ajudant muntador de falsos sostres. (mà d'obra) | 0.162 | 21.75 | 3.52 |
| % | % | Costos directes complementaris | 2 % | 27.59 | 0.55 |
|  |  | Costos directes |  |  | 28.14 |
