# Tancament metàl·lic

- Propietat de l'arxiu: CYPE INGENIEROS, S.A.
- Format: FIEBDC-3/2002
- Divisa: EUR
- Costos indirectes: 3.00 %
- IVA: 21.00 %

## F Façanes i particions

### FD Defenses

#### FDC Tancaments metàl·lics

**FDC010** U Tancament metàl·lic.
Tanca enrotllable de lamel·les de xapa d'acer galvanitzat, panell cec, 300x220 cm, acabat sendzimir, obertura manual. Inclús pany central amb clau de seguretat.
Inclou: Col·locació i fixació dels perfils guia. Introducció del tancament metàl·lic en les guies. Col·locació i fixació de l'eix als suports. Tensat de la molla. Fixació del tancament metàl·lic al corró. Muntatge del sistema d'obertura. Muntatge del sistema d'accionament (eix, engranatge i maneta o electromotor). Repassos i greixatge de mecanismes i guies. Realització de proves de servei.
Criteri d'amidament de projecte: Nombre d'unitats previstes, segons documentació gràfica de Projecte.
Criteri de mesura d'obra: Es mesurarà el nombre d'unitats realment executades segons especificacions de Projecte.

| Codi | Ut | Descripció | Rendiment | Preu | Import |
|---|---|---|---|---|---|
| mt26cec010a | m² | Tancament metàl·lic enrotllable de lamel·les de xapa d'acer galvanitzat, panell cec, de 0,6 mm d'espessor, acabat sendzimir. Inclús calaix recollidor, eixos, guies, motlles i accessoris. Segons UNE-EN 13241-1. (material) | 7.590 | 45.12 | 342.46 |
| mt26eem020 | U | Pany de seguretat al terra per tancament enrotllable. (material) | 1.000 | 149.25 | 149.25 |
| op00ato010 |  | Tornavís. | 1.000 | 0.00 | 0.00 |
| op00amo010 |  | Mola o radial. | 1.000 | 0.00 | 0.00 |
| op00tal010 |  | Trepant. | 1.000 | 0.00 | 0.00 |
| mo020 | h | Oficial 1ª construcció. (mà d'obra) | 3.165 | 28.42 | 89.95 |
| mo113 | h | Peó ordinari construcció. (mà d'obra) | 3.165 | 23.81 | 75.36 |
| mo018 | h | Oficial 1ª serraller. (mà d'obra) | 3.165 | 28.86 | 91.34 |
| mo059 | h | Ajudant serraller. (mà d'obra) | 3.165 | 25.36 | 80.26 |
| % | % | Costos directes complementaris | 2 % | 828.62 | 16.57 |
|  |  | Costos directes |  |  | 845.19 |
