# Sistema de partició interior

- Propietat de l'arxiu: CYPE INGENIEROS, S.A.
- Format: FIEBDC-3/2002
- Divisa: EUR
- Costos indirectes: 3.00 %
- IVA: 21.00 %

## F Façanes i particions

### FI Particions lleugeres

#### FIY Sistemes de partició lleugera

**FIY010** m² Sistema de partició interior, compost per panell "VALERO COMPOPLAK", de 50 mm d'espessor, 1200 mm d'amplada i 2700 mm de longitud, format per nucli de poliestirè expandit (EPS), densitat 30 kg/m³, revestit per les dues cares amb fibra de vidre, de 450 g/m² i compòsit (WPC), amb ranures en els laterals per permetre el pas del perfil de connexió entre panells; fixat amb adhesiu bicomponent "VALERO COMPOPLAK" al perfil d'acer galvanitzat, prèviament fixat al forjat amb cargols de cap hexagonal amb volandera (4 u/m²); reforç de junts entre panells mitjançant adhesiu bicomponent "VALERO COMPOPLAK", perfils de MDF "VALERO COMPOPLAK", de 3660x100x10 mm i malla de fibra de vidre "VALERO COMPOPLAK".
Subministrament i muntatge de sistema de partició interior, compost per panell "VALERO COMPOPLAK", de 50 mm d'espessor, 1200 mm d'amplada i 2700 mm de longitud, format per nucli de poliestirè expandit (EPS), densitat 30 kg/m³, revestit per les dues cares amb fibra de vidre, de 450 g/m² i compòsit (WPC), amb ranures en els laterals per permetre el pas del perfil de connexió entre panells; resistència tèrmica 1,45 m²K/W, conductivitat tèrmica 0,035 W/(mK), factor de resistència a la difusió del vapor d'aigua 716, Euroclasse E de reacció al foc, resistència a flexió 0,603 N/mm² i mòdul d'elasticitat 54,16 N/mm²; fixat amb adhesiu bicomponent "VALERO COMPOPLAK" al perfil d'acer galvanitzat, prèviament fixat al forjat amb cargols de cap hexagonal amb volandera. Inclús p/p de reforç de junts entre panells mitjançant adhesiu bicomponent "VALERO COMPOPLAK", perfils de MDF "VALERO COMPOPLAK", de 3660x100x10 mm i malla de fibra de vidre "VALERO COMPOPLAK" i talls.
Inclou: Replanteig. Col·locació i fixació dels panells. Resolució de junts entre panells. Tall dels panells per a la resolució de buits. Col·locació del perfil metàl·lic en el perímetre dels buits.
Criteri d'amidament de projecte: Superfície mesurada segons documentació gràfica de Projecte, sense deduir forats.
Criteri de mesura d'obra: Es mesurarà la superfície realment executada segons especificacions de Projecte, sense deduir forats.

| Codi | Ut | Descripció | Rendiment | Preu | Import |
|---|---|---|---|---|---|
| mt12ppe010d | m² | Panell "VALERO COMPOPLAK", de 50 mm d'espessor, 1200 mm d'amplada i 2700 mm de longitud, format per nucli de poliestirè expandit (EPS), densitat 30 kg/m³, revestit per les dues cares amb fibra de vidre, de 450 g/m² i compòsit (WPC), amb ranures en els laterals per permetre el pas del perfil de connexió entre panells; resistència tèrmica 1,45 m²K/W, conductivitat tèrmica 0,035 W/(mK), factor de resistència a la difusió del vapor d'aigua 716, Euroclasse E de reacció al foc, resistència a flexió 0,603 N/mm² i mòdul d'elasticitat 54,16 N/mm². (material) | 1.020 | 24.00 | 24.48 |
| mt12ppe020a | m | Perfil de MDF "VALERO COMPOPLAK", de 3660x100x10 mm. (material) | 1.000 | 0.83 | 0.83 |
| mt12ppe030a | kg | Adhesiu bicomponent "VALERO COMPOPLAK". (material) | 0.800 | 9.17 | 7.34 |
| mt12ppe050a | m² | Malla de fibra de vidre "VALERO COMPOPLAK". (material) | 0.350 | 3.00 | 1.05 |
| mt12ppe040b | U | Repercussió, per m², de perfils d'acer galvanitzat, per a muntatge de panell "VALERO COMPOPLAK". (material) | 1.000 | 2.50 | 2.50 |
| mt26ahi103a | U | Ancoratge mecànic amb cargol de cap hexagonal amb volandera, amb estrella interior de sis puntes per a clau Torx, d'acer galvanitzat, 6x40 5, de 6 mm de diàmetre i 40 mm de longitud, per a fixació sobre elements de formigó, fissurats o no fissurats. (material) | 4.000 | 0.29 | 1.16 |
| op00amo010 |  | Mola o radial. | 1.000 | 0.00 | 0.00 |
| op00sie010 |  | Serra de calar. | 1.000 | 0.00 | 0.00 |
| op00tal010 |  | Trepant. | 1.000 | 0.00 | 0.00 |
| mo011 | h | Oficial 1ª muntador. (mà d'obra) | 0.298 | 24.08 | 7.18 |
| mo080 | h | Ajudant muntador. (mà d'obra) | 0.298 | 20.68 | 6.16 |
| % | % | Costos directes complementaris | 2 % | 50.70 | 1.01 |
|  |  | Costos directes |  |  | 51.71 |
