# Façana lleugera de panell simple nervat de GRC fotocatalític, tipus làmina enrigidida

- Propietat de l'arxiu: CYPE INGENIEROS, S.A.
- Format: FIEBDC-3/2002
- Divisa: EUR
- Costos indirectes: 3.00 %
- IVA: 21.00 %

## F Façanes i particions

### FL Façanes lleugeres

#### FLG De panells de GRC

**FLG011** m² Façana lleugera de panell simple nervat de GRC fotocatalític, tipus làmina enrigidida.
Façana lleugera de panell simple nervat de GRC fotocatalític tipus làmina enrigidida, de 10 mm d'espessor, 3 m d'amplada màxima i 6 m² de superfície màxima, textura llisa, color blanc, amb inclusió o delimitació de buits; fixació dels panells al forjat amb elements metàl·lics de connexió, fixats a la vegada amb cargols M12 d'acer zincat. Inclús emprimació, silicona neutra i cordó d'escuma de polietilè expandit de cel·les tancades per al segellat de junts.
Inclou: Replanteig de panells i elements d'ancoratge. Posicionat del panell en el seu lloc de col·locació. Aplom i apuntalament del panell. Fixació dels ancoratges amb cargols. Resolució de punts singulars. Repàs de panells. Segellat de junts.
Criteri d'amidament de projecte: Superfície mesurada segons documentació gràfica de Projecte, sense duplicar cantonades ni encontres, deduint els buits de superfície major de 3 m².
Criteri de mesura d'obra: Es mesurarà la superfície realment executada segons especificacions de Projecte, sense duplicar cantonades ni encontres, deduint els buits de superfície major de 3 m².

| Codi | Ut | Descripció | Rendiment | Preu | Import |
|---|---|---|---|---|---|
| mt12pgi010ab | m² | Panell simple nervat de GRC fotocatalític tipus làmina enrigidida, de 10 mm d'espessor, 3 m d'amplada màxima i 6 m² de superfície màxima, textura llisa, color blanc; amb un perfil d'acer zincat incorporat en la cara posterior, per a la fixació mecànica del panell als elements metàl·lics de connexió; amb el preu incrementat el 5% en concepte de peces especials per a la resolució de punts singulars. (material) | 1.000 | 119.70 | 119.70 |
| mt12pgg100a | U | Repercussió, per m² de façana de panell de GRC, de peces especials i elements metàl·lics per a connexió entre panells i entre panells i elements estructurals, cargols M12, d'acer zincat, amb virolles, per a la fixació mecànica dels elements de connexió al panell i al forjat, emprimació, silicona neutra i cordó d'escuma de polietilè expandit de cel·les tancades per al segellat de junts. (material) | 1.000 | 3.00 | 3.00 |
| mq07gte010c | h | Grua autopropulsada de braç telescòpic amb una capacitat d'elevació de 30 t i 27 m d'altura màxima de treball. (maquinària) | 0.030 | 75.04 | 2.25 |
| op00tal010 |  | Trepant. | 1.000 | 0.00 | 0.00 |
| op00amo010 |  | Mola o radial. | 1.000 | 0.00 | 0.00 |
| mo050 | h | Oficial 1ª muntador de panells prefabricats de formigó. (mà d'obra) | 0.225 | 29.34 | 6.60 |
| mo097 | h | Ajudant muntador de panells prefabricats de formigó. (mà d'obra) | 0.225 | 25.28 | 5.69 |
| % | % | Costos directes complementaris | 2 % | 137.24 | 2.74 |
|  |  | Costos directes |  |  | 139.98 |
