# Tancament envidrat amb perfils en "U" de vidre imprès

- Propietat de l'arxiu: CYPE INGENIEROS, S.A.
- Format: FIEBDC-3/2002
- Divisa: EUR
- Costos indirectes: 3.00 %
- IVA: 21.00 %

## F Façanes i particions

### FU Tancaments envidrats i particions de vidre

#### FUO Tancaments envidrats amb perfils en "U" de vidre imprès

**FUO010** m² Tancament envidrat amb perfils en "U" de vidre imprès.
Tancament envidrat pla amb perfils en "U" de vidre imprès translúcid sense armar, de 41+232+41 mm i 6 mm de gruix, col·locats en pinta per paret simple. Inclús bastidor, accessoris de muntatge, perfils de vora, silicona incolora per a segellat de junts i material auxiliar.
Inclou: Rebut del bastidor a obra. Col·locació dels accessoris de muntatge. Muntatge dels perfils en "U". Col·locació dels perfils d'acabat. Segellat de junts.
Criteri d'amidament de projecte: Superfície mesurada segons documentació gràfica de Projecte, sense duplicar cantonades ni encontres, deduint els buits de superfície major de 3 m².
Criteri de mesura d'obra: Es mesurarà la superfície realment executada segons especificacions de Projecte, sense duplicar cantonades ni encontres, deduint els buits de superfície major de 3 m².

| Codi | Ut | Descripció | Rendiment | Preu | Import |
|---|---|---|---|---|---|
| mt21vcg010a | m² | Vidre imprès translúcid sense armar de perfil en "U", de 41+232+41 mm i 6 mm de gruix, amb bastidor, perfils de vora i accessoris de muntatge. Segons UNE-EN 572-7 i UNE-EN 572-9. (material) | 1.012 | 61.20 | 61.93 |
| mt21vva015a | U | Cartutx de 310 ml de silicona neutra, incolora, duresa Shore A aproximada de 23, segons UNE-EN ISO 868 i recuperació elàstica >=80%, segons UNE-EN ISO 7389. (material) | 0.580 | 5.77 | 3.35 |
| mt21vva021 | U | Material auxiliar per la col·locació de vidres. (material) | 2.000 | 1.26 | 2.52 |
| mo055 | h | Oficial 1ª vidrier. (mà d'obra) | 0.719 | 28.33 | 20.37 |
| mo110 | h | Ajudant vidrier. (mà d'obra) | 0.719 | 27.26 | 19.60 |
| % | % | Costos directes complementaris | 2 % | 107.77 | 2.16 |
|  |  | Costos directes |  |  | 109.93 |
