# Folrat de conductes per a instal·lacions, de fàbrica

- Propietat de l'arxiu: CYPE INGENIEROS, S.A.
- Format: FIEBDC-3/2002
- Divisa: EUR
- Costos indirectes: 3.00 %
- IVA: 21.00 %

## H Acabaments i ajudes

### HF Folrats

#### HFI De conductes

**HFI010** m Folrat de conductes per a instal·lacions, de fàbrica.
Folrat de conductes per a instal·lacions, en un racó de l'envà, de 50 cm de longitud i 25 cm d'amplada, realitzat amb fàbrica de maó ceràmic buit (totxana), per revestir, 29x14x7 cm, amb junts de 10 mm d'espessor, rebuda amb morter de ciment industrial, color gris, M-5, subministrat a granel.
Inclou: Replanteig i traçat en el sostre dels envans a realitzar. Col·locació i aplomat de mires de referència. Estesa de fils entre mires. Col·locació dels maons, prèviament humits, per filades senceres. Repàs de juntes i neteja.
Criteri d'amidament de projecte: Longitud mesurada segons documentació gràfica de Projecte.
Criteri de mesura d'obra: Es mesurarà la longitud realment executada segons especificacions de Projecte.

| Codi | Ut | Descripció | Rendiment | Preu | Import |
|---|---|---|---|---|---|
| mt04lcc010b | U | Maó ceràmic buit (totxana), per revestir, 29x14x7 cm, per a ús en fàbrica protegida (peça P), densitat 805 kg/m³, segons UNE-EN 771-1. (material) | 17.000 | 0.35 | 5.95 |
| mt08aaa010a | m³ | Aigua. (material) | 0.004 | 1.50 | 0.01 |
| mt09mif010cb | t | Morter industrial per a obra de paleta, de ciment, color gris, categoria M-5 (resistència a compressió 5 N/mm²), subministrat a granel, segons UNE-EN 998-2. (material) | 0.010 | 50.20 | 0.50 |
| mq06mms010 | h | Mesclador continu amb sitja, per a morter industrial en sec, subministrat a granel. (maquinària) | 0.038 | 1.94 | 0.07 |
| mo020 | h | Oficial 1ª construcció. (mà d'obra) | 0.518 | 29.67 | 15.37 |
| mo113 | h | Peó ordinari construcció. (mà d'obra) | 0.272 | 24.86 | 6.76 |
| % | % | Costos directes complementaris | 2 % | 28.66 | 0.57 |
|  |  | Costos directes |  |  | 29.23 |
