# Ajudes de fusteria per a execució de les instal·lacions en construccions de panell contralaminat de fusta (CLT)

- Propietat de l'arxiu: CYPE INGENIEROS, S.A.
- Format: FIEBDC-3/2002
- Divisa: EUR
- Costos indirectes: 3.00 %
- IVA: 21.00 %

## H Acabaments i ajudes

### HM Ajudes en construccions de fusta

#### HMA Per instal·lacions

**HMA010** m² Ajudes de fusteria per a execució de les instal·lacions en construccions de panell contralaminat de fusta (CLT).
Repercussió per m² de superfície construïda d'obra, d'ajudes de qualsevol treball de fusteria, necessàries per a la correcta execució en construccions de panell contralaminat de fusta (CLT) de l'infraestructura comú de telecomunicacions (ICT) formada per: escomesa, canalitzacions i registre d'enllaç, recintes, canalitzacions i registres principals i secundaris, registres de terminació de xarxa, canalització interior d'usuari, registres de pas i registres de pressa, amb un grau de complexitat mig, en edifici plurifamiliar, inclosa p/p d'elements comuns. Inclús material auxiliar per a la correcta execució dels treballs.
Inclou: Execució d'estries i perforacions en panells i taulers de murs i forjats, per a pas d'instal·lacions. Col·locació i fixació de caixes per a elements encastats. Segellat de forats i buits de pas d'instal·lacions.
Criteri d'amidament de projecte: Superfície construïda, mesurada segons documentació gràfica de Projecte.
Criteri de mesura d'obra: Es mesurarà la superfície realment executada segons especificacions de Projecte.

| Codi | Ut | Descripció | Rendiment | Preu | Import |
|---|---|---|---|---|---|
| mt17lbr020a | U | Cartutx de 280 ml de gel viscoelàstic segellador, amb grau de protecció IP68, sense dissolvents, rang de temperatura de treball de -60 a 200°C i puntes de temperatura de fins 250°C, d'elasticitat permanent i gran adherència, per a segellat de forats i buits de pas d'instal·lacions. (material) | 0.010 | 64.80 | 0.65 |
| op00ato010 |  | Tornavís. | 1.000 | 0.00 | 0.00 |
| op00tup010 |  | Tupí elèctric per entallar elements de fusta. | 1.000 | 0.00 | 0.00 |
| op00fre010 |  | Fresadora. | 1.000 | 0.00 | 0.00 |
| op00cor050 |  | Talladora manual de fusta, de disc. | 1.000 | 0.00 | 0.00 |
| mo017 | h | Oficial 1ª fuster. (mà d'obra) | 0.022 | 28.92 | 0.64 |
| mo058 | h | Ajudant fuster. (mà d'obra) | 0.055 | 25.48 | 1.40 |
| % | % | Costos directes complementaris | 4 % | 2.69 | 0.11 |
|  |  | Costos directes |  |  | 2.80 |
