# Marc de buit de façana, de resines sintètiques

- Propietat de l'arxiu: CYPE INGENIEROS, S.A.
- Format: FIEBDC-3/2002
- Divisa: EUR
- Costos indirectes: 3.00 %
- IVA: 21.00 %

## H Acabaments i ajudes

### HR Acabats de façana

#### HRB De resines sintètiques

**HRB010** m Marc de buit de façana, de resines sintètiques.
Marc de buit de façana, de resines termoestables reforçades amb nucli d'escuma de poliuretà injectat, que aporta aïllament tèrmic, hermeticitat a l'aire i estanquitat a l'aigua, realitzat en una sola peça de 350x50 mm i secció estàndard, de color a escollir. Inclús ancoratges mecànics per a la fixació al full principal de la façana ventilada a través de la pestanya perimetral i adhesiu a base de poliuretà per la closa de juntes.
Criteri de valoració econòmica: El preu no inclou el revestiment.
Inclou: Preparació de la superfície de recolzament. Replanteig de les peces. Tall de les peces. Col·locació, aplomat, anivellació i alineació de les peces. Segellat de junts. Fixació amb ancoratges mecànics. Escatat dels junts. Neteja.
Criteri d'amidament de projecte: Longitud mesurada pel més gran desenvolupament lineal, segons documentació gràfica de Projecte.
Criteri de mesura d'obra: Es mesurarà pel seu major desenvolupament lineal, la longitud realment executada segons especificacions de Projecte, incloent la longitud que pogués perdre's en biaixos.

| Codi | Ut | Descripció | Rendiment | Preu | Import |
|---|---|---|---|---|---|
| mt20rre010a | m | Marc de buit de façana, de resines termoestables reforçades amb nucli d'escuma de poliuretà injectat, que aporta aïllament tèrmic, hermeticitat a l'aire i estanquitat a l'aigua, realitzat en una sola peça de 350x50 mm i secció estàndard, de color a escollir; amb resistència als raigs UV i a la intempèrie; conductivitat tèrmica 0,032 W/(mK); Euroclasse B-s2, d0 de reacció al foc, segons UNE-EN 13501-1; i coeficient d'absorció d'aigua <= 0,1%. (material) | 1.000 | 101.50 | 101.50 |
| mt26aaa033a | U | Ancoratge mecànic amb tac de niló i cargol d'acer galvanitzat, de cap aixamfranat. (material) | 1.800 | 0.29 | 0.52 |
| mt20wwa031 | U | Cartutx de 310 cm³ d' adhesiu a base de poliuretà, impermeable. (material) | 0.250 | 18.00 | 4.50 |
| op00amo010 |  | Mola o radial. | 1.000 | 0.00 | 0.00 |
| mo020 | h | Oficial 1ª construcció. (mà d'obra) | 0.120 | 29.67 | 3.56 |
| mo113 | h | Peó ordinari construcció. (mà d'obra) | 0.060 | 24.86 | 1.49 |
| % | % | Costos directes complementaris | 2 % | 111.57 | 2.23 |
|  |  | Costos directes |  |  | 113.80 |
