# Passamans ceràmic

- Propietat de l'arxiu: CYPE INGENIEROS, S.A.
- Format: FIEBDC-3/2002
- Divisa: EUR
- Costos indirectes: 3.00 %
- IVA: 21.00 %

## H Acabaments i ajudes

### HR Acabats de façana

#### HRC De peces ceràmiques

**HRC050** m Passamans ceràmic.
Passamans de gres esmaltat extrusionat, de 24,5x15x3,8 cm, i 12 cm de dimensió interior; rebut amb morter de ciment, industrial, amb additiu hidròfug, M-5; i rejuntat entre peces i, si s'escau, de les unions amb els murs amb morter de junts cimentós amb absorció d'aigua reduïda, CG2, per a junts entre 3 i 15 mm.
Inclou: Preparació de la superfície de recolzament. Replanteig de les peces. Tall de les peces. Col·locació amb morter de les peces. Reomplert de junts i neteja. Rejuntat i neteja.
Criteri d'amidament de projecte: Longitud mesurada a eixos, segons documentació gràfica de Projecte.
Criteri de mesura d'obra: Es mesurarà a eixos, la longitud realment executada segons especificacions de Projecte.

| Codi | Ut | Descripció | Rendiment | Preu | Import |
|---|---|---|---|---|---|
| mt08aaa010a | m³ | Aigua. (material) | 0.006 | 1.50 | 0.01 |
| mt09mif010ca | t | Morter industrial per a obra de paleta, de ciment, color gris, categoria M-5 (resistència a compressió 5 N/mm²), subministrat en sacs, segons UNE-EN 998-2. (material) | 0.015 | 53.48 | 0.80 |
| mt20pcg010a | m | Passamans de gres esmaltat extrusionat, de 24,5x15x3,8 cm, i 12 cm de dimensió interior. (material) | 1.000 | 9.79 | 9.79 |
| mt09mcr070a | kg | Morter de junts cimentós amb resistència elevada a l'abrasió i absorció d'aigua reduïda, CG2, per a junta oberta entre 3 i 15 mm, segons UNE-EN 13888. (material) | 0.030 | 0.99 | 0.03 |
| mo020 | h | Oficial 1ª construcció. (mà d'obra) | 0.349 | 29.67 | 10.35 |
| mo113 | h | Peó ordinari construcció. (mà d'obra) | 0.397 | 24.86 | 9.87 |
| % | % | Costos directes complementaris | 2 % | 30.85 | 0.62 |
|  |  | Costos directes |  |  | 31.47 |
