# Llindar de formigó polímer

- Propietat de l'arxiu: CYPE INGENIEROS, S.A.
- Format: FIEBDC-3/2002
- Divisa: EUR
- Costos indirectes: 3.00 %
- IVA: 21.00 %

## H Acabaments i ajudes

### HR Acabats de façana

#### HRP De formigó polímer

**HRP050** m Llindar de formigó polímer.
Llindar per acabat de porta d'entrada o balconera de formigó polímer de superfície polida, amb goteró, de 175x20 mm, proveït de tacs antilliscants, ancoratge metàl·lic d'acer inoxidable i grava adherida a la superfície en la seva cara inferior i encastat en els brancals, cobrint el graó d'accés en la porta d'entrada o balcó d'un edifici; col·locació amb adhesiu cimentós flexible i de gran adherència, C2 S2 sobre una capa de regularització de morter de ciment, industrial, amb additiu hidròfug, M-15, sobre el qual s'introdueixen els ancoratges metàl·lics; i segellat dels junts entre peces i de les unions amb els murs amb massilla de poliuretà, prèvia aplicació de l'emprimació.
Inclou: Replanteig de les peces. Tall de les peces. Preparació i regularització del suport. Col·locació, aplomat, anivellació i alineació. Segellat de juntes i neteja.
Criteri d'amidament de projecte: Longitud del ample del buit, amidada segons documentació gràfica de Projecte, incrementada en 5 cm a cada costat.
Criteri de mesura d'obra: Es mesurarà la longitud realment executada segons especificacions de Projecte, incloent els encastaments en els brancals.

| Codi | Ut | Descripció | Rendiment | Preu | Import |
|---|---|---|---|---|---|
| mt08aaa010a | m³ | Aigua. (material) | 0.006 | 1.50 | 0.01 |
| mt09mif010la | t | Morter industrial per a obra de paleta, de ciment, color gris, amb additiu hidròfug, categoria M-15 (resistència a compressió 15 N/mm²), subministrat en sacs, segons UNE-EN 998-2. (material) | 0.015 | 73.55 | 1.10 |
| mt20wwa040 | kg | Adhesiu cimentós flexible i de gran adherència, C2 S2, segons UNE-EN 12004. (material) | 2.340 | 0.50 | 1.17 |
| mt20uhp010a | m | Llindar per acabat de porta d'entrada o balconera de formigó polímer de superfície polida, amb goteró, de 175x20 mm, proveït de tacs antilliscants, ancoratge metàl·lic d'acer inoxidable i grava adherida a la superfície en la seva cara inferior, subministrat en peces de fins a 2,6 m de longitud. (material) | 1.050 | 17.59 | 18.47 |
| mt20wwa035 | U | Cartutx de 250 cm³ d' emprimació per a massilles. (material) | 0.041 | 5.35 | 0.22 |
| mt20wwa030 | U | Cartutx de 310 cm³ de massilla de poliuretà impermeable. (material) | 0.082 | 7.32 | 0.60 |
| op00amo010 |  | Mola o radial. | 1.000 | 0.00 | 0.00 |
| mo020 | h | Oficial 1ª construcció. (mà d'obra) | 0.252 | 28.42 | 7.16 |
| mo113 | h | Peó ordinari construcció. (mà d'obra) | 0.300 | 23.81 | 7.14 |
| % | % | Costos directes complementaris | 2 % | 35.87 | 0.72 |
|  |  | Costos directes |  |  | 36.59 |
