# Gàrgola d'acer inoxidable

- Propietat de l'arxiu: CYPE INGENIEROS, S.A.
- Format: FIEBDC-3/2002
- Divisa: EUR
- Costos indirectes: 3.00 %
- IVA: 21.00 %

## H Acabaments i ajudes

### HR Acabats de façana

#### HRX D'acer inoxidable

**HRX010** U Gàrgola d'acer inoxidable.
Gàrgola d'acer inoxidable AISI 304, formada per placa en L de 100x100 mm, i tub de sortida de 45 mm de diàmetre i 250 mm de longitud; col·locació amb massilla de silicona neutra; i segellat i impermeabilització del junt perimetral amb massilla de poliuretà, prèvia aplicació de l'emprimació.
Inclou: Replanteig de la peça. Col·locació, aplomat, anivellació i alineació. Segellat de juntes i neteja.
Criteri d'amidament de projecte: Nombre d'unitats previstes, segons documentació gràfica de Projecte.
Criteri de mesura d'obra: Es mesurarà el nombre d'unitats realment executades segons especificacions de Projecte.

| Codi | Ut | Descripció | Rendiment | Preu | Import |
|---|---|---|---|---|---|
| mt15sja100 | U | Cartutx de massilla de silicona neutra. (material) | 0.300 | 3.13 | 0.94 |
| mt15res080a | U | Gàrgola d'acer inoxidable AISI 304, formada per placa en L de 100x100 mm, i tub de sortida de 45 mm de diàmetre i 250 mm de longitud. (material) | 1.000 | 118.84 | 118.84 |
| mt20wwa035 | U | Cartutx de 250 cm³ d' emprimació per a massilles. (material) | 0.016 | 5.35 | 0.09 |
| mt20wwa030 | U | Cartutx de 310 cm³ de massilla de poliuretà impermeable. (material) | 0.032 | 7.32 | 0.23 |
| op00amo010 |  | Mola o radial. | 1.000 | 0.00 | 0.00 |
| mo020 | h | Oficial 1ª construcció. (mà d'obra) | 0.120 | 29.67 | 3.56 |
| mo113 | h | Peó ordinari construcció. (mà d'obra) | 0.120 | 24.86 | 2.98 |
| % | % | Costos directes complementaris | 2 % | 126.64 | 2.53 |
|  |  | Costos directes |  |  | 129.17 |
