# Punt d'interconnexió

- Propietat de l'arxiu: CYPE INGENIEROS, S.A.
- Format: FIEBDC-3/2002
- Divisa: EUR
- Costos indirectes: 3.00 %
- IVA: 21.00 %

## I Instal·lacions

### IA Audiovisuals

#### IAF Xarxa de cables de parells de coure

**IAF020** U Punt d'interconnexió.
Punt d'interconnexió de cables de parells trenats, per a xarxa de distribució de 50 parells, format per un registre principal metàl·lic de 450x450x120 mm proveït de 13 connectors tipus RJ-45 i 1 panell amb capacitat per a 24 connectors. Inclús accessoris de fixació.
Inclou: Col·locació i fixació de l'armari. Col·locació del panell. Col·locació dels connectors. Connexionat i comprovació del seu correcte funcionament.
Criteri d'amidament de projecte: Nombre d'unitats previstes, segons documentació gràfica de Projecte.
Criteri de mesura d'obra: Es mesurarà el nombre d'unitats realment executades segons especificacions de Projecte.

| Codi | Ut | Descripció | Rendiment | Preu | Import |
|---|---|---|---|---|---|
| mt40mtm040a | U | Armari de xapa d'acer, de 450x450x120 mm, amb placa de muntatge de fusta ignífuga i hidròfuga i porta amb pany. (material) | 1.000 | 130.42 | 130.42 |
| mt40dpt140 | U | Connector tipus RJ-45 amb 8 contactes, categoria 6. (material) | 13.000 | 1.53 | 19.89 |
| mt40ipt050b | U | Panell de 1 unitat d'altura, de xapa electrozincada, amb capacitat per a 24 connectors tipus RJ-45, inclús accessoris de fixació. (material) | 1.000 | 8.58 | 8.58 |
| mo001 | h | Oficial 1ª instal·lador de telecomunicacions. (mà d'obra) | 3.483 | 29.34 | 102.19 |
| % | % | Costos directes complementaris | 2 % | 261.08 | 5.22 |
|  |  | Costos directes |  |  | 266.30 |
