# Punt d'interconnexió de cables de fibra òptica

- Propietat de l'arxiu: CYPE INGENIEROS, S.A.
- Format: FIEBDC-3/2002
- Divisa: EUR
- Costos indirectes: 3.00 %
- IVA: 21.00 %

## I Instal·lacions

### IA Audiovisuals

#### IAO Xarxa de cables de fibra òptica

**IAO012** U Punt d'interconnexió de cables de fibra òptica.
Punt d'interconnexió de cables de fibra òptica, per a 6 fibres òptiques, format per caixa mural d'acer galvanitzat, com a registre principal de cables de fibra òptica; 6 connectors i 6 adaptadors SC simple per a fibres òptiques monomode. Inclús tancament amb clau, accessoris necessaris per la seva correcta instal·lació, peces especials i fixacions.
Inclou: Col·locació de l'armari mural. Col·locació dels connectors. Connexionat i comprovació del seu correcte funcionament.
Criteri d'amidament de projecte: Nombre d'unitats previstes, segons documentació gràfica de Projecte.
Criteri de mesura d'obra: Es mesurarà el nombre d'unitats realment executades segons especificacions de Projecte.

| Codi | Ut | Descripció | Rendiment | Preu | Import |
|---|---|---|---|---|---|
| mt40foa030c | U | Caixa mural amb capacitat per a 6 connectors tipus SC simple, d'acer galvanitzat, de 200x140x30 mm, per a instal·lacions de fibra òptica. Inclús tancament amb clau, accessoris i fixacions. (material) | 1.000 | 53.87 | 53.87 |
| mt40fod020a | U | Connector tipus SC/APC simple monomode, per a instal·lacions de fibra òptica. (material) | 6.000 | 7.36 | 44.16 |
| mt40fod030a | U | Adaptador tipus SC simple monomode, per a instal·lacions de fibra òptica. (material) | 6.000 | 6.22 | 37.32 |
| mo001 | h | Oficial 1ª instal·lador de telecomunicacions. (mà d'obra) | 0.959 | 29.34 | 28.14 |
| mo056 | h | Ajudant instal·lador de telecomunicacions. (mà d'obra) | 0.959 | 25.25 | 24.21 |
| % | % | Costos directes complementaris | 2 % | 187.70 | 3.75 |
|  |  | Costos directes |  |  | 191.45 |
