# Roseta de fibra òptica

- Propietat de l'arxiu: CYPE INGENIEROS, S.A.
- Format: FIEBDC-3/2002
- Divisa: EUR
- Costos indirectes: 3.00 %
- IVA: 21.00 %

## I Instal·lacions

### IA Audiovisuals

#### IAO Xarxa de cables de fibra òptica

**IAO035** U Roseta de fibra òptica.
Roseta de fibra òptica formada per connector tipus SC doble i caixa de superfície.
Inclou: Col·locació. Connexionat i comprovació del seu correcte funcionament.
Criteri d'amidament de projecte: Nombre d'unitats previstes, segons documentació gràfica de Projecte.
Criteri de mesura d'obra: Es mesurarà el nombre d'unitats realment executades segons especificacions de Projecte.

| Codi | Ut | Descripció | Rendiment | Preu | Import |
|---|---|---|---|---|---|
| mt40fod035a | U | Roseta de fibra òptica formada per connector tipus SC doble i caixa de superfície. (material) | 1.000 | 25.16 | 25.16 |
| mo001 | h | Oficial 1ª instal·lador de telecomunicacions. (mà d'obra) | 0.300 | 29.34 | 8.80 |
| % | % | Costos directes complementaris | 2 % | 33.96 | 0.68 |
|  |  | Costos directes |  |  | 34.64 |
