# Vídeo-porter individual

- Propietat de l'arxiu: CYPE INGENIEROS, S.A.
- Format: FIEBDC-3/2002
- Divisa: EUR
- Costos indirectes: 3.00 %
- IVA: 21.00 %

## I Instal·lacions

### IA Audiovisuals

#### IAV Interfonia i vídeo

**IAV010** U Vídeo-porter individual.
Instal·lació d'equip de videoporter convencional B/N antivandàlic per habitatge unifamiliar compost de: placa exterior del carrer antivandàlica amb polsador de trucada i telecàmera, font d'alimentació i monitor amb base de connexió. Inclús, obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 13.000 | 0.42 | 5.46 |
| mt40pea040 | m | Cable format per conductors de coure de 3x0,25 mm². (material) | 10.000 | 0.50 | 5.00 |
| mt40pea030c | m | Cable paral·lel format per conductors de coure de 2x1,0 mm². Segons UNE 21031. (material) | 13.000 | 0.82 | 10.66 |
| mt40pea030d | m | Cable paral·lel format per conductors de coure de 2x1,5 mm². Segons UNE 21031. (material) | 1.000 | 1.04 | 1.04 |
| mt40pga060 | U | Visera, per a placa de carrer encastada antivandàlica. (material) | 1.000 | 13.94 | 13.94 |
| mt40vgk010c | U | Equip de videoporter convencional B/N, per a habitatge unifamiliar, compost per placa de carrer antivandàlica amb polsador de trucada i telecàmera, caixa d'encastar, font d'alimentació i monitor amb reglet de connexió. (material) | 1.000 | 789.29 | 789.29 |
| mt40pga050a | U | Obreportes elèctric de corrent alterna. (material) | 1.000 | 17.78 | 17.78 |
| mo003 | h | Oficial 1ª electricista. (mà d'obra) | 2.638 | 29.34 | 77.40 |
| mo102 | h | Ajudant electricista. (mà d'obra) | 2.638 | 25.25 | 66.61 |
| % | % | Costos directes complementaris | 2 % | 987.18 | 19.74 |
|  |  | Costos directes |  |  | 1006.92 |
