# Vídeo-porter col·lectiu

- Propietat de l'arxiu: CYPE INGENIEROS, S.A.
- Format: FIEBDC-3/2002
- Divisa: EUR
- Costos indirectes: 3.00 %
- IVA: 21.00 %

## I Instal·lacions

### IA Audiovisuals

#### IAV Interfonia i vídeo

**IAV011** U Vídeo-porter col·lectiu.
Instal·lació de videoporter digital per 10 habitatges compost de: placa exterior del carrer digital amb 10 polsadors de trucada, tancament superior i inferior i telecàmera B/N, alimentador i monitors amb base de connexió. Inclús, obreportes, visera, distribuïdors de vídeo, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 17.000 | 0.42 | 7.14 |
| mt40pea030c | m | Cable paral·lel format per conductors de coure de 2x1,0 mm². Segons UNE 21031. (material) | 7.000 | 0.82 | 5.74 |
| mt40pga012 | m | Cable de videoporter format per conductors de coure de 2x0,25 mm² + 2x1,0 mm² i cable coaxial de 75 Ohm. (material) | 10.000 | 1.75 | 17.50 |
| mt40pga140a | U | Distribuïdor de vídeo, amb 4 sortides, per a instal·lació de cable coaxial. (material) | 3.000 | 25.98 | 77.94 |
| mt40vgm010e | U | Monitor per instal·lacions de videoporter digital, equipat amb botó encesa/apagat, botó obreportes, autoencesa, botó per funcions addicionals i trucada electrònica. (material) | 10.000 | 238.84 | 2388.40 |
| mt40vgm020a | U | Placa de connexió per a monitor. (material) | 10.000 | 18.59 | 185.90 |
| mt40vge030f | U | Equip de videoporter compost per mòdul compacte de reixeta per a vídeo amb 10 polsadors de trucada en dues columnes, mòdul de so amb telecàmera B/N, mòdul microprocessat, mòdul codificador de polsadors, tancament superior i inferior, caixa d'encastar, font d'alimentació i obreportes de corrent continua. (material) | 1.000 | 794.28 | 794.28 |
| mt40pga062b | U | Visera, per a mòdul compacte. (material) | 1.000 | 31.57 | 31.57 |
| mo003 | h | Oficial 1ª electricista. (mà d'obra) | 28.413 | 29.34 | 833.64 |
| mo102 | h | Ajudant electricista. (mà d'obra) | 28.413 | 25.25 | 717.43 |
| % | % | Costos directes complementaris | 2 % | 5059.54 | 101.19 |
|  |  | Costos directes |  |  | 5160.73 |
