# Unitat de control de flux del refrigerant, per a sistema amb recuperació de calor

- Propietat de l'arxiu: CYPE INGENIEROS, S.A.
- Format: FIEBDC-3/2002
- Divisa: EUR
- Costos indirectes: 3.00 %
- IVA: 21.00 %

## I Instal·lacions

### IB Sistemes de climatització

#### IBB Sistema VRF (Bosch)

**IBB500** U Unitat de control de flux del refrigerant, per a sistema amb recuperació de calor.
Unitat de control de flux del refrigerant, sistema Bosch 5000 VRF amb recuperació de calor, per a gas R-410A, per a 1 unitat interior, model SBOX02E-1 "BOSCH", amb una capacitat màxima de 20 a 28 kW, de 630x600x225 mm, 19,5 kg, pressió sonora 33 dBA.
Criteri de valoració econòmica: El preu no inclou la canalització ni el cablejat elèctric d'alimentació.
Inclou: Replanteig. Col·locació i fixació. Connexió a les línies frigorífiques. Connexió a la xarxa elèctrica. Connexió a la xarxa de desguàs.
Criteri d'amidament de projecte: Nombre d'unitats previstes, segons documentació gràfica de Projecte.
Criteri de mesura d'obra: Es mesurarà el nombre d'unitats realment executades segons especificacions de Projecte.

| Codi | Ut | Descripció | Rendiment | Preu | Import |
|---|---|---|---|---|---|
| mt42bos500a | U | Unitat de control de flux del refrigerant, sistema Bosch 5000 VRF amb recuperació de calor, per a gas R-410A, per a 1 unitat interior, model SBOX02E-1 "BOSCH", amb una capacitat màxima de 20 a 28 kW, de 630x600x225 mm, 19,5 kg, pressió sonora 33 dBA. (material) | 1.000 | 1540.00 | 1540.00 |
| mo005 | h | Oficial 1ª instal·lador de climatització. (mà d'obra) | 0.599 | 29.34 | 17.57 |
| mo104 | h | Ajudant instal·lador de climatització. (mà d'obra) | 0.599 | 25.25 | 15.12 |
| % | % | Costos directes complementaris | 2 % | 1572.69 | 31.45 |
|  |  | Costos directes |  |  | 1604.14 |
