# Fan-coil mural

- Propietat de l'arxiu: CYPE INGENIEROS, S.A.
- Format: FIEBDC-3/2002
- Divisa: EUR
- Costos indirectes: 3.00 %
- IVA: 21.00 %

## I Instal·lacions

### IB Sistemes de climatització

#### IBH Sistema HVRF (Mitsubishi Electric)

**IBH060** U Fan-coil mural.
Fan-coil mural, gamma Hybrid City Multi, model PKFY-WL10VLM-E "MITSUBISHI ELECTRIC", alimentació monofàsica (230V/50Hz), potència frigorífica nominal 1,2 kW (temperatura de bulb sec de l'aire interior 27°C, temperatura de bulb humit de l'aire interior 19°C, temperatura de bulb sec de l'aire exterior 35°C), potència calorífica nominal 1,4 kW (temperatura de bulb sec de l'aire interior 20°C, temperatura de bulb sec de l'aire exterior 7°C, temperatura de bulb humit de l'aire exterior 6°C), consum elèctric nominal en refrigeració 0,02 kW, consum elèctric nominal en calefacció 0,01 kW, amb ventilador de quatre velocitats, cabal d'aire a velocitat ultra baixa/baixa/mitjana/alta: 3,3/3,8/4,1/4,5 m³/min, pressió sonora a velocitat ultra baixa/baixa/mitjana/alta: 22/26/28/30 dBA, dimensions 299x773x237 mm, pes 11 kg. Regulació: control remot per cable, connectable al bus M-Net, model PAR-U02MEDA-J.
Criteri de valoració econòmica: El preu no inclou la canalització ni el cablejat elèctric d'alimentació.
Inclou: Replanteig. Col·locació i fixació. Connexió a la xarxa de conducció d'aigua. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42mee165a | U | Fan-coil mural, gamma Hybrid City Multi, model PKFY-WL10VLM-E "MITSUBISHI ELECTRIC", alimentació monofàsica (230V/50Hz), potència frigorífica nominal 1,2 kW (temperatura de bulb sec de l'aire interior 27°C, temperatura de bulb humit de l'aire interior 19°C, temperatura de bulb sec de l'aire exterior 35°C), potència calorífica nominal 1,4 kW (temperatura de bulb sec de l'aire interior 20°C, temperatura de bulb sec de l'aire exterior 7°C, temperatura de bulb humit de l'aire exterior 6°C), consum elèctric nominal en refrigeració 0,02 kW, consum elèctric nominal en calefacció 0,01 kW, amb ventilador de quatre velocitats, cabal d'aire a velocitat ultra baixa/baixa/mitjana/alta: 3,3/3,8/4,1/4,5 m³/min, pressió sonora a velocitat ultra baixa/baixa/mitjana/alta: 22/26/28/30 dBA, dimensions 299x773x237 mm, pes 11 kg. (material) | 1.000 | 1193.00 | 1193.00 |
| mt42mee810a | U | Control remot per cable, connectable al bus M-Net, model PAR-U02MEDA-J "MITSUBISHI ELECTRIC", 140x25x120 mm, amb pantalla tàctil LCD retroil·luminada amb matriu de punts, indicador de l'estat de funcionament amb LED multicolor configurable (10 colors disponibles), sonda de temperatura ambient, funció de doble temperatura de consigna, funció engegada/parada, i 8 accions programables per a cada dia de la setmana. (material) | 1.000 | 347.00 | 347.00 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mt42mee760 | m | Cable bus de comunicacions, de 2 fils, de 0,5 mm² de secció per fil. (material) | 3.000 | 3.00 | 9.00 |
| mo005 | h | Oficial 1ª instal·lador de climatització. (mà d'obra) | 1.199 | 29.34 | 35.18 |
| mo104 | h | Ajudant instal·lador de climatització. (mà d'obra) | 1.199 | 25.25 | 30.27 |
| % | % | Costos directes complementaris | 2 % | 1618.14 | 32.36 |
|  |  | Costos directes |  |  | 1650.50 |
