# Unitat interior per a producció d'A.C.S., calefacció i refrigeració

- Propietat de l'arxiu: CYPE INGENIEROS, S.A.
- Format: FIEBDC-3/2002
- Divisa: EUR
- Costos indirectes: 3.00 %
- IVA: 21.00 %

## I Instal·lacions

### IB Sistemes de climatització

#### IBL Sistema VRF (Mitsubishi Electric)

**IBL640** U Unitat interior per a producció d'A.C.S., calefacció i refrigeració.
Unitat interior per a calefacció i refrigeració, per a gas R-410A, gamma Ecodan per a City Multi, model PWFY-EP100VM-E1-AU "MITSUBISHI ELECTRIC", en instal·lació amb unitat exterior amb recuperació de calor de la sèrie PURY/PQRY, potència frigorífica nominal 0 kW, potència calorífica nominal 12,5 kW, consum elèctric nominal en refrigeració 0 kW, consum elèctric nominal en calefacció 0,015 kW, de 450x300x800 mm, pes 33 kg, pressió sonora 29 dBA, producció d'aigua calenta fins a 45°C, producció d'aigua freda fins a 8°C.
Criteri de valoració econòmica: El preu no inclou la canalització ni el cablejat elèctric d'alimentació.
Inclou: Replanteig. Col·locació i fixació. Connexió a les línies frigorífiques. Connexió a la xarxa de conducció d'aigua. Connexió a la xarxa elèctrica. Posada en marxa.
Criteri d'amidament de projecte: Nombre d'unitats previstes, segons documentació gràfica de Projecte.
Criteri de mesura d'obra: Es mesurarà el nombre d'unitats realment executades segons especificacions de Projecte.

| Codi | Ut | Descripció | Rendiment | Preu | Import |
|---|---|---|---|---|---|
| mt42mee290a | U | Unitat interior per a calefacció i refrigeració, per a gas R-410A, gamma Ecodan per a City Multi, model PWFY-EP100VM-E1-AU "MITSUBISHI ELECTRIC", en instal·lació amb unitat exterior amb recuperació de calor de la sèrie PURY/PQRY, potència frigorífica nominal 11,2 kW, potència calorífica nominal 12,5 kW, consum elèctric nominal en refrigeració 0,015 kW, consum elèctric nominal en calefacció 0,015 kW, de 450x300x800 mm, pes 33 kg, pressió sonora 29 dBA, producció d'aigua calenta fins a 45°C, producció d'aigua freda fins a 8°C. (material) | 1.000 | 2078.00 | 2078.00 |
| mo005 | h | Oficial 1ª instal·lador de climatització. (mà d'obra) | 1.199 | 29.34 | 35.18 |
| mo104 | h | Ajudant instal·lador de climatització. (mà d'obra) | 1.199 | 25.25 | 30.27 |
| % | % | Costos directes complementaris | 2 % | 2143.45 | 42.87 |
|  |  | Costos directes |  |  | 2186.32 |
