# Controlador de cabal per a recuperació de calor

- Propietat de l'arxiu: CYPE INGENIEROS, S.A.
- Format: FIEBDC-3/2002
- Divisa: EUR
- Costos indirectes: 3.00 %
- IVA: 21.00 %

## I Instal·lacions

### IB Sistemes de climatització

#### IBW Sistema VRF (Mitsubishi Heavy Industries)

**IBW370** U Controlador de cabal per a recuperació de calor.
Controlador de cabal de línia frigorífica, de 1 sortida per a gas R-410A, sistema aire-aire multi-split amb cabal variable de refrigerant i recuperació de calor, per a un màxim de 5 unitats interiors funcionant en el mateix mode, model PFD1124-E "MITSUBISHI HEAVY INDUSTRIES", amb una capacitat màxima d'unitats interiors connectades aigües avall inferior a 11,2 kW, alimentació monofàsica (230V/50Hz) des de la unitat interior o des d'un circuit d'alimentació independent, amb cable de 3 fils i caixa de relés per a comunicació amb la unitat interior. Inclús elements per a suspensió del sostre.
Criteri de valoració econòmica: El preu no inclou la canalització ni el cablejat elèctric d'alimentació.
Inclou: Replanteig. Col·locació i fixació. Connexió a les línies frigorífiques. Connexió a la xarxa elèctrica. Connexió a la xarxa de desguàs.
Criteri d'amidament de projecte: Nombre d'unitats previstes, segons documentació gràfica de Projecte.
Criteri de mesura d'obra: Es mesurarà el nombre d'unitats realment executades segons especificacions de Projecte.

| Codi | Ut | Descripció | Rendiment | Preu | Import |
|---|---|---|---|---|---|
| mt42mhi550a | U | Controlador de cabal de línia frigorífica, de 1 sortida per a gas R-410A, sistema aire-aire multi-split amb cabal variable de refrigerant i recuperació de calor, per a un màxim de 5 unitats interiors funcionant en el mateix mode, model PFD1124-E "MITSUBISHI HEAVY INDUSTRIES", amb una capacitat màxima d'unitats interiors connectades aigües avall inferior a 11,2 kW, alimentació monofàsica (230V/50Hz) des de la unitat interior o des d'un circuit d'alimentació independent, amb cable de 3 fils i caixa de relés per a comunicació amb la unitat interior. (material) | 1.000 | 1339.00 | 1339.00 |
| mt42www090 | U | Kit de suports per a suspensió del sostre, format per quatre varetes roscades d'acer galvanitzat, amb els seus tacs, rosques i volanderes corresponents. (material) | 1.000 | 22.00 | 22.00 |
| mo005 | h | Oficial 1ª instal·lador de climatització. (mà d'obra) | 0.599 | 29.34 | 17.57 |
| mo104 | h | Ajudant instal·lador de climatització. (mà d'obra) | 0.599 | 25.25 | 15.12 |
| % | % | Costos directes complementaris | 2 % | 1393.69 | 27.87 |
|  |  | Costos directes |  |  | 1421.56 |
