# Sistema centralitzat de control Airzone UNO

- Propietat de l'arxiu: CYPE INGENIEROS, S.A.
- Format: FIEBDC-3/2002
- Divisa: EUR
- Costos indirectes: 3.00 %
- IVA: 21.00 %

## I Instal·lacions

### IB Sistemes de climatització

#### IBZ Sistema Airzone

**IBZ009** U Sistema centralitzat de control Airzone UNO.
Sistema de control d'una zona en instal·lació de climatització, Pack Airzone UNO AZUN6PCMVATHCB "AIRZONE", format per una central de sistema UNO AZUN6CCMVAC per a control d'una comporta motoritzada o d'una electrovàlvula, amb connexió per cable, entrada per a detecció de finestra oberta, entrada per a detecció de presència i sortida d'alimentació per a element motoritzat, un termòstat Think AZUN6THINKRB per a control de la temperatura de consigna, amb lectura de temperatura ambient i humitat relativa, pantalla de tinta electrònica de 2,7" amb botons tàctils capacitius, d'acer i vidre, connexió per cable, muntatge en superfície, color blanc, cable elèctric AZX6CABLEBUS10 de 10 m de longitud, amb conductor de coure electrolític recouit sense estanyar, de 2x0,5+2x0,22 mm² de secció i aïllament de PVC/A.
Inclou: Replanteig. Col·locació i fixació de la central del sistema. Col·locació i fixació dels accessoris. Estesa i fixació del tub de protecció del cablejat. Estesa del cablejat. Connexionat elèctric.
Criteri d'amidament de projecte: Nombre d'unitats previstes, segons documentació gràfica de Projecte.
Criteri de mesura d'obra: Es mesurarà el nombre d'unitats realment executades segons especificacions de Projecte.

| Codi | Ut | Descripció | Rendiment | Preu | Import |
|---|---|---|---|---|---|
| mt42air405a | U | Sistema de control d'una zona en instal·lació de climatització, Pack Airzone UNO AZUN6PCMVATHCB "AIRZONE", format per una central de sistema UNO AZUN6CCMVAC per a control d'una comporta motoritzada o d'una electrovàlvula, amb connexió per cable, entrada per a detecció de finestra oberta, entrada per a detecció de presència i sortida d'alimentació per a element motoritzat, un termòstat Think AZUN6THINKRB per a control de la temperatura de consigna, amb lectura de temperatura ambient i humitat relativa, pantalla de tinta electrònica de 2,7" amb botons tàctils capacitius, d'acer i vidre, connexió per cable, muntatge en superfície, color blanc, cable elèctric AZX6CABLEBUS10 de 10 m de longitud, amb conductor de coure electrolític recouit sense estanyar, de 2x0,5+2x0,22 mm² de secció i aïllament de PVC/A. (material) | 1.000 | 167.00 | 167.00 |
| mo005 | h | Oficial 1ª instal·lador de climatització. (mà d'obra) | 0.240 | 30.63 | 7.35 |
| mo104 | h | Ajudant instal·lador de climatització. (mà d'obra) | 0.192 | 26.36 | 5.06 |
| % | % | Costos directes complementaris | 2 % | 179.41 | 3.59 |
|  |  | Costos directes |  |  | 183.00 |
