# Escalfador d'aigua a gas, de condensació

- Propietat de l'arxiu: CYPE INGENIEROS, S.A.
- Format: FIEBDC-3/2002
- Divisa: EUR
- Costos indirectes: 3.00 %
- IVA: 21.00 %

## I Instal·lacions

### IC Calefacció, refrigeració, climatització i A.C.S.

#### ICA Aigua calenta

**ICA032** U Escalfador d'aigua a gas, de condensació.
Escalfador instantani a gas N, per al servei d'A.C.S., de condensació, mural vertical, per ús interior, càmera de combustió estanca, encesa electrònica a xarxa elèctrica, sense flama pilot, control termostàtic de temperatura, control per comandament a distància, possibilitat de treballar amb aigua preescalfada per un sistema solar, pantalla digital, cabal d'A.C.S. de 1,9 a 27 l/min, potència d'A.C.S. de 6 a 50,3 kW, eficiència al 100% de càrrega nominal 97%, eficiència al 30% de càrrega nominal 101%, dimensions 775x452x286 mm, pes 34 kg, amb dispositiu de control d'evacuació dels productes de la combustió i control de flama per sonda d'ionització, sense incloure el conducte per a evacuació dels productes de la combustió. Inclús suport i ancoratges de fixació a parament vertical, clau de tall d'esfera, tirantets flexibles. Totalment muntat, connexionat i provat.
Inclou: Replanteig de l'aparell. Fixació en parament mitjançant elements d'ancoratge. Col·locació de l'aparell i accessoris. Connexionat amb la xarxa de conducció d'aigua. Connexió a la xarxa elèctrica i de terra. Posada en marxa.
Criteri d'amidament de projecte: Nombre d'unitats previstes, segons documentació gràfica de Projecte.
Criteri de mesura d'obra: Es mesurarà el nombre d'unitats realment executades segons especificacions de Projecte.

| Codi | Ut | Descripció | Rendiment | Preu | Import |
|---|---|---|---|---|---|
| mt38cgj055a | U | Escalfador instantani a gas N, per al servei d'A.C.S., de condensació, mural vertical, per ús interior, càmera de combustió estanca, encesa electrònica a xarxa elèctrica, sense flama pilot, control termostàtic de temperatura, control per comandament a distància, possibilitat de treballar amb aigua preescalfada per un sistema solar, pantalla digital, cabal d'A.C.S. de 1,9 a 27 l/min, potència d'A.C.S. de 6 a 50,3 kW, eficiència al 100% de càrrega nominal 97%, eficiència al 30% de càrrega nominal 101%, dimensions 775x452x286 mm, pes 34 kg, amb dispositiu de control d'evacuació dels productes de la combustió i control de flama per sonda d'ionització. (material) | 1.000 | 1299.80 | 1299.80 |
| mt37sve010c | U | Vàlvula d'esfera de llautó niquelat per roscar de 3/4". (material) | 1.000 | 7.30 | 7.30 |
| mt38tew010a | U | Tirantet flexible de 20 cm i 1/2" de diàmetre. (material) | 2.000 | 8.00 | 16.00 |
| mt38www011 | U | Material auxiliar per a instal·lacions d'A.C.S. (material) | 1.000 | 1.45 | 1.45 |
| mo004 | h | Oficial 1ª calefactor. (mà d'obra) | 2.638 | 29.34 | 77.40 |
| mo103 | h | Ajudant calefactor. (mà d'obra) | 2.638 | 25.25 | 66.61 |
| % | % | Costos directes complementaris | 2 % | 1468.56 | 29.37 |
|  |  | Costos directes |  |  | 1497.93 |
