# Dipòsit de combustible líquid, soterrat, de xapa d'acer

- Propietat de l'arxiu: CYPE INGENIEROS, S.A.
- Format: FIEBDC-3/2002
- Divisa: EUR
- Costos indirectes: 3.00 %
- IVA: 21.00 %

## I Instal·lacions

### IC Calefacció, refrigeració, climatització i A.C.S.

#### ICD Combustible líquid

**ICD110** U Dipòsit de combustible líquid, soterrat, de xapa d'acer.
Dipòsit homologat de gasoil, soterrat, de xapa d'acer, de simple paret, amb una capacitat de 50000 litres. Inclús tub bus de càrrega, interruptor de nivell, indicador de nivell, tapa de registre, elements de protecció segons normativa, tractament exterior mitjançant granallat SA 2 1/2 i acabat amb una capa de resina de poliuretà de 600 micres de gruix. Totalment muntat, connexionat i provat. Sense incloure l'obra civil, la presa de terra, ni l'equip de protecció catòdica.
Inclou: Col·locació del dipòsit. Muntatge de la tapa de registre i dels seus accessoris. Realització de proves de servei.
Criteri d'amidament de projecte: Nombre d'unitats previstes, segons documentació gràfica de Projecte.
Criteri de mesura d'obra: Es mesurarà el nombre d'unitats realment executades segons especificacions de Projecte.

| Codi | Ut | Descripció | Rendiment | Preu | Import |
|---|---|---|---|---|---|
| mt38dep001ya | U | Dipòsit homologat de combustible líquid, soterrat, de xapa d'acer, de simple paret, de 2450 mm de diàmetre i 10600 mm de longitud, amb una capacitat de 50000 litres, segons UNE 62350. Tractament exterior: granallat SA 2 1/2 i acabat mitjançant capa de resina de poliuretà de 600 micres de gruix. Inclús elements de protecció segons normativa. (material) | 1.000 | 20377.14 | 20377.14 |
| mt38dep004c | U | Tub bus de càrrega, per dipòsit de combustible líquid de xapa d'acer. (material) | 1.000 | 399.64 | 399.64 |
| mt38dep005c | U | Vàlvula reguladora de nivell, per a dipòsit de combustible líquid de xapa d'acer. (material) | 1.000 | 431.65 | 431.65 |
| mt38dep006a | U | Indicador de nivell amb sonda, per a dipòsit de combustible líquid de xapa d'acer. (material) | 1.000 | 70.66 | 70.66 |
| mt38dep009b | U | Tapa de registre de 70x70 cm, per a inspecció de dipòsit de combustible líquid. (material) | 1.000 | 117.66 | 117.66 |
| mq04cag010b | h | Camió amb grua de fins a 10 t. (maquinària) | 1.000 | 62.72 | 62.72 |
| mo004 | h | Oficial 1ª calefactor. (mà d'obra) | 22.539 | 29.34 | 661.29 |
| mo103 | h | Ajudant calefactor. (mà d'obra) | 22.539 | 25.25 | 569.11 |
| % | % | Costos directes complementaris | 2 % | 22689.87 | 453.80 |
|  |  | Costos directes |  |  | 23143.67 |
